# Électropompe submersible

- Propriété du fichier: CYPE INGENIEROS, S.A.
- Format: FIEBDC-3/2002
- Zone géographique: Bénin
- Devise: XOF
- Coûts indirects: 3.00 %
- Frais généraux: 13.00 %
- Bénéfice: 6.00 %
- TVA: 18.00 %

## A VRD et aménagements extérieurs

### AA Assainissement

#### AAP Stations de pompage

**AAP010** U Électropompe submersible.
Ensemble de deux pompes égales, l'une d'elles de réserve, chacune d'entre elles étant une électropompe submersible, pour dénoyage des eaux propres ou légèrement chargées, construite en fonte de fer, d'une puissance de 1,1 kW, pour une hauteur maximale en immersion de 20 m, température maximale du liquide conduit 40°C, taille maximale de passage des solides 6 mm, avec corps d'impulsion, impulseur, carcasse et couvercle du moteur de fonte de fer GG25, axe du moteur d'acier inoxydable AISI 420, fermeture mécanique de carbure de silice/silice, moteur asynchrone à 2 pôles, efficacité IE3, isolation classe H, pour alimentation monophasée à 230 V et 50 Hz de fréquence, protection IP68, câble de connexion et tableau électrique avec double condensateur et disjoncteur magnétothermique, kit d'adaptations et d'assise avec fixation automatique. Comprend les accessoires, les unions et les pièces spéciales pour l'installation des électropompes.
Inclut: Implantation. Mise en place des pompes. Mise en place et fixation des tuyauteries et des accessoires.
Critère pour le métré: Nombre d'unités prévues, selon documentation graphique du Projet.
Critère pour le mémoire: On mesurera le nombre d'unités réellement exécutées selon les spécifications du Projet.

| Code | U | Désignation | Quantité | Prix | Montant |
|---|---|---|---|---|---|
| mt36bse150aaa | U | Électropompe submersible, pour dénoyage des eaux propres ou légèrement chargées, construite en fonte de fer, d'une puissance de 1,1 kW, pour une hauteur maximale en immersion de 20 m, température maximale du liquide conduit 40°C, taille maximale de passage des solides 6 mm, avec corps d'impulsion, impulseur, carcasse et couvercle du moteur de fonte de fer GG25, axe du moteur d'acier inoxydable AISI 420, fermeture mécanique de carbure de silice/silice, moteur asynchrone à 2 pôles, efficacité IE3, isolation classe H, pour alimentation monophasée à 230 V et 50 Hz de fréquence, protection IP68, câble de connexion et tableau électrique avec double condensateur et disjoncteur magnétothermique. (matériau) | 2.000 | 1437992.61 | 2875985.22 |
| mt36bse007a | U | Kit d'adaptations et d'assise avec fixation automatique pour électropompe submersible, de fonte de fer. (matériau) | 2.000 | 270522.36 | 541044.72 |
| mt36bse006a | U | Régulateur de niveau pour eaux propres, avec câble de 3 m. (matériau) | 2.000 | 20565.14 | 41130.28 |
| mt36bom020 | U | Accessoires pour installation de pompe submersible portable, pour dénoyage des eaux, installée dans un regard enterré et connexion au réseau d'évacuation. (matériau) | 2.000 | 20694.19 | 41388.38 |
| mt36bom060a | U | Installation de pompe submersible portable, pour dénoyage des eaux, dans un regard enterré et connexion au réseau électrique. (matériau) | 2.000 | 13826.85 | 27653.70 |
| mo008 | h | Compagnon professionnel III/CP2 plombier. (main-d'œuvre) | 1.827 | 1152.36 | 2105.36 |
| mo107 | h | Ouvrier professionnel II/OP plombier. (main-d'œuvre) | 1.827 | 836.62 | 1528.50 |
| mo003 | h | Compagnon professionnel III/CP2 électricien. (main-d'œuvre) | 3.060 | 1152.36 | 3526.22 |
| % | % | Frais de chantier des unités d'ouvrage | 2 % | 3534362.38 | 70687.25 |
|  |  | Coûts directs |  |  | 3605049.63 |
