# Béton projeté, pour bassin de piscine

- Propriété du fichier: CYPE INGENIEROS, S.A.
- Format: FIEBDC-3/2002
- Zone géographique: Bénin
- Devise: XOF
- Coûts indirects: 3.00 %
- Frais généraux: 13.00 %
- Bénéfice: 6.00 %
- TVA: 18.00 %

## A VRD et aménagements extérieurs

### AB Bassins et équipements de piscine

#### ABB Bassins

**ABB020** m² Béton projeté, pour bassin de piscine.
Béton BCN: CPJ-CEM II/A 32,5 - TP - B 30 - 15/25 - E: 2a - BA - P 18-305, projeté par voie mouillée pour la réalisation du parement horizontal du bassin de piscine, de 15 cm d'épaisseur, avec double treillis soudé 100x100 mm et Ø 4,0-4,0 mm, en acier Fe E 500, et armature de renfort d'acier Fe E 500, quantité 4 kg/m³, sans joints de dilatation. Comprend le fil de fer à lier et les séparateurs.
Inclut: Préparation de la surface support. Mise en place du treillis soudé. Mise en place de l'armature de renfort. Projection du béton en couches successives.
Critère pour le métré: Surface mesurée selon documentation graphique du Projet.
Critère pour le mémoire: On mesurera la surface réellement exécutée selon les spécifications du Projet.

| Code | U | Désignation | Quantité | Prix | Montant |
|---|---|---|---|---|---|
| mt07ame100bca | m² | Treillis soudé 100x100 mm, fils porteurs de 4 mm de diamètre et fils de répartition de 4 mm de diamètre, en acier Fe E 500. (matériau) | 2.200 | 1551.79 | 3413.94 |
| mt07aco055c | kg | Barres en acier haute adhérence, Fe E 500, de divers diamètres. (matériau) | 4.200 | 760.38 | 3193.60 |
| mt08var050 | kg | Fil de fer galvanisé pour attacher, de 1,30 mm de diamètre. (matériau) | 0.048 | 1132.51 | 54.36 |
| mt07aco020d | U | Séparateur homologué pour murs. (matériau) | 4.000 | 52.68 | 210.72 |
| mt10hes200b | m³ | Béton à projeter, BCN: CPJ-CEM II/A 32,5 - TP - B 30 - 15/25 - E: 2a - BA - P 18-305, avec un dosage en ciment de 400 kg/m³, prêt à l'emploi, selon NF EN 14487-1. (matériau) | 0.155 | 86531.88 | 13412.44 |
| mq06gun010 | h | Machine à projeter le béton par voie mouillée 33 kW. (matériel) | 0.700 | 16966.33 | 11876.43 |
| mo043 | h | Compagnon professionnel III/CP2 ferrailleur. (main-d'œuvre) | 0.087 | 1166.92 | 101.52 |
| mo090 | h | Ouvrier professionnel II/OP ferrailleur. (main-d'œuvre) | 0.091 | 871.76 | 79.33 |
| mo041 | h | Compagnon professionnel III/CP2 VRD espaces publics. (main-d'œuvre) | 0.589 | 1121.29 | 660.44 |
| mo087 | h | Ouvrier professionnel II/OP VRD espaces publics. (main-d'œuvre) | 0.249 | 838.14 | 208.70 |
| % | % | Frais de chantier des unités d'ouvrage | 3 % | 33211.48 | 996.34 |
|  |  | Coûts directs |  |  | 34207.82 |
