# Balise avec lampe LED

- Propriété du fichier: CYPE INGENIEROS, S.A.
- Format: FIEBDC-3/2002
- Zone géographique: Bénin
- Devise: XOF
- Coûts indirects: 3.00 %
- Frais généraux: 13.00 %
- Bénéfice: 6.00 %
- TVA: 18.00 %

## A VRD et aménagements extérieurs

### AE Éclairage extérieur

#### AEL Lampadaires

**AEL010** U Balise avec lampe LED.
Balise, de 120x39x500 mm, de 3 W, alimentation à 220/240 V et 50-60 Hz, avec lampe LED non remplaçable, température de couleur 3000 K, avec corps en aluminium, finition laquée, extérieur couleur noire finition texturisée et intérieur couleur noire finition texturisée, et faisceau de lumière extensif, taux d'éblouissement unifié inférieur à 19, indice de reproduction chromatique supérieure à 80, flux lumineux 19 lumens, degré de protection IP65 et isolation classe II.
Inclut: Implantation. Montage, connexion et contrôle de son bon fonctionnement.
Critère pour le métré: Nombre d'unités prévues, selon documentation graphique du Projet.
Critère pour le mémoire: On mesurera le nombre d'unités réellement exécutées selon les spécifications du Projet.

| Code | U | Désignation | Quantité | Prix | Montant |
|---|---|---|---|---|---|
| mt34blg010aa | U | Balise, de 120x39x500 mm, de 3 W, alimentation à 220/240 V et 50-60 Hz, avec lampe LED non remplaçable, température de couleur 3000 K, avec corps en aluminium, finition laquée, extérieur couleur noire finition texturisée et intérieur couleur noire finition texturisée, et faisceau de lumière extensif, taux d'éblouissement unifié inférieur à 19, indice de reproduction chromatique supérieure à 80, flux lumineux 19 lumens, degré de protection IP65 et isolation classe II. (matériau) | 1.000 | 389396.42 | 389396.42 |
| mo003 | h | Compagnon professionnel III/CP2 électricien. (main-d'œuvre) | 0.457 | 1152.36 | 526.63 |
| mo102 | h | Ouvrier professionnel II/OP électricien. (main-d'œuvre) | 0.457 | 836.62 | 382.34 |
| % | % | Frais de chantier des unités d'ouvrage | 2 % | 390305.39 | 7806.11 |
|  |  | Coûts directs |  |  | 398111.50 |
