# Couvre-murs

- Propriété du fichier: CYPE INGENIEROS, S.A.
- Format: FIEBDC-3/2002
- Zone géographique: Bénin
- Devise: XOF
- Coûts indirects: 3.00 %
- Frais généraux: 13.00 %
- Bénéfice: 6.00 %
- TVA: 18.00 %

## A VRD et aménagements extérieurs

### AL Clôtures et divisions

#### ALC Couronnements de murs et de poteaux

**ALC010** m Couvre-murs.
Dalle préfabriquée en béton de couleur grise, pour recouvrement de murs, en pièces de 50x16x3,5 cm, avec larmier, pose avec du mortier de ciment, confectionné sur chantier, avec adjuvant hydrofuge, dosage 1:4, en créant une pente suffisante pour l'évacuation de l'eau. Comprend préparation de la surface d'appui, implantation, scellement entre pièces et liaison avec les pilastres avec du mortier de joints spécial pour revêtement de préfabriqués en béton et traitement de protection supplémentaire par application sur l'ensemble d'une peinture hydrofuge incolore en deux couches.
Inclut: Préparation de la surface d'appui. Implantation des pièces. Mise en place, aplomb, nivellement et alignement des pièces. Jointoiement et nettoyage. Application de deux couches de peinture hydrofuge incolore.
Critère pour le métré: Longueur mesurée aux axes, selon documentation graphique du Projet.
Critère pour le mémoire: On mesurera, aux axes, la longueur réellement exécutée selon les spécifications du Projet.

| Code | U | Désignation | Quantité | Prix | Montant |
|---|---|---|---|---|---|
| mt08aaa010a | m³ | Eau. (matériau) | 0.006 | 1132.51 | 6.80 |
| mt01arg005a | t | Sable de carrière, pour mortier confectionné sur le chantier. (matériau) | 0.005 | 11948.91 | 59.74 |
| mt08cem000a | kg | Ciment gris en sacs. (matériau) | 1.283 | 82.30 | 105.59 |
| mt08adt010 | kg | Adjuvant hydrofuge pour imperméabilisation des mortiers ou des bétons. (matériau) | 0.026 | 906.01 | 23.56 |
| mt20cho010a | m | Dalle préfabriquée en béton de couleur grise, pour recouvrement de murs, en pièces de 50x16x3,5 cm, avec larmier. (matériau) | 1.100 | 5420.13 | 5962.14 |
| mt09mcr235 | kg | Mortier de jointoiement pour préfabriqués en béton et en pierre artificielle, constitué de ciment, granulats, pigments et additifs spéciaux. (matériau) | 0.109 | 1864.87 | 203.27 |
| mt28pcs010a | l | Protecteur hydrofuge en base aqueuse, incolore, autonettoyant, repoussant l'eau et la saleté, pour traitement superficiel hydrofuge, à appliquer à la brosse sur surfaces en pierre naturelle ou artificielle. (matériau) | 0.115 | 8665.97 | 996.59 |
| mq06hor010 | h | Bétonnière électrique avec une capacité de gâchage de 160 l. (matériel) | 0.005 | 1672.40 | 8.36 |
| op00amo010 |  | Rectifieuse ou scie radiale. | 1.000 | 0.00 | 0.00 |
| mo041 | h | Compagnon professionnel III/CP2 VRD espaces publics. (main-d'œuvre) | 0.166 | 1121.29 | 186.13 |
| mo087 | h | Ouvrier professionnel II/OP VRD espaces publics. (main-d'œuvre) | 0.196 | 838.14 | 164.28 |
| % | % | Frais de chantier des unités d'ouvrage | 2 % | 7716.46 | 154.33 |
|  |  | Coûts directs |  |  | 7870.79 |
