# Remblai d'assise d'un bassin de piscine

- Propriété du fichier: CYPE INGENIEROS, S.A.
- Format: FIEBDC-3/2002
- Zone géographique: Bénin
- Devise: XOF
- Coûts indirects: 3.00 %
- Frais généraux: 13.00 %
- Bénéfice: 6.00 %
- TVA: 18.00 %

## A VRD et aménagements extérieurs

### AT Terrassement

#### ATR Remblais et compactages

**ATR110** m³ Remblai d'assise d'un bassin de piscine.
Remblai d'assise d'un bassin de piscine réalisé à ciel ouvert avec grave de 20 à 30 mm de diamètre.
Inclut: Transport et déchargement du matériau de remblai sur site. Extension du matériau de remblai en couches d'épaisseurs uniformes.
Critère pour le métré: Volume mesuré sur les plans des profils transversaux du Projet, qui définissent le mouvement des terres à réaliser sur chantier.
Critère pour le mémoire: On mesurera, en profil compacté, le volume réellement exécuté selon les spécifications du Projet, sans inclure les augmentations par excès d'excavation non autorisés.

| Code | U | Désignation | Quantité | Prix | Montant |
|---|---|---|---|---|---|
| mt01arr010b | t | Grave de carrière, de 20 à 30 mm de diamètre. (matériau) | 2.100 | 7634.03 | 16031.46 |
| mq04dua020b | h | Dumper à décharge frontale de 2 t de charge utile. (matériel) | 0.100 | 5032.89 | 503.29 |
| mo113 | h | Ouvrier d'exécution I/OE1 construction. (main-d'œuvre) | 0.027 | 807.54 | 21.80 |
| % | % | Frais de chantier des unités d'ouvrage | 2 % | 16556.55 | 331.13 |
|  |  | Coûts directs |  |  | 16887.68 |
