# Volet en bois

- Propriété du fichier: CYPE INGENIEROS, S.A.
- Format: FIEBDC-3/2002
- Zone géographique: Bénin
- Devise: XOF
- Coûts indirects: 3.00 %
- Frais généraux: 13.00 %
- Bénéfice: 6.00 %
- TVA: 18.00 %

## E Enveloppe et finition extérieure

### EF Fermetures et protections solaires

#### EFV Volets

**EFV090** U Volet en bois.
Volet en bois de pin melis à vernir, d'un vantail battant, type à persiennes, à lames fixes, de 400x1600 mm. Mise en place extérieure dans fenêtre. Comprend le silicone neutre pour le scellement des joints périphériques, les charnières et les poignées, la visserie en acier inoxydable, les éléments d'étanchéité et les accessoires.
Inclut: Mise en place et fixation du cadre. Mise en place et fixation des éléments d'accroche. Mise en place du vantail.
Critère pour le métré: Nombre d'unités prévues, selon documentation graphique du Projet.
Critère pour le mémoire: On mesurera le nombre d'unités réellement exécutées selon les spécifications du Projet.

| Code | U | Désignation | Quantité | Prix | Montant |
|---|---|---|---|---|---|
| mt22xcv030c | m² | Volet à persiennes constitué de lames fixes, de bois de pin melis à vernir, avec ferrures (charnières, serrures et poignées), visserie en acier inoxydable et éléments d'étanchéité. (matériau) | 0.640 | 267300.70 | 171072.45 |
| mt15sja100 | U | Cartouche de mastic de silicone neutre. (matériau) | 0.140 | 2885.20 | 403.93 |
| op00cla010 |  | Cloueuse pneumatique. | 1.000 | 0.00 | 0.00 |
| op00cep010 |  | Varlope. | 1.000 | 0.00 | 0.00 |
| op00ato010 |  | Tournevis. | 1.000 | 0.00 | 0.00 |
| op00tal010 |  | Perceuse. | 1.000 | 0.00 | 0.00 |
| mo017 | h | Compagnon professionnel III/CP2 menuisier bois. (main-d'œuvre) | 0.183 | 1137.80 | 208.22 |
| mo058 | h | Ouvrier professionnel II/OP menuisier bois. (main-d'œuvre) | 0.183 | 843.49 | 154.36 |
| % | % | Frais de chantier des unités d'ouvrage | 2 % | 171838.96 | 3436.78 |
|  |  | Coûts directs |  |  | 175275.74 |
