# Revêtement à effet pierre

- Propriété du fichier: CYPE INGENIEROS, S.A.
- Format: FIEBDC-3/2002
- Zone géographique: Bénin
- Devise: XOF
- Coûts indirects: 3.00 %
- Frais généraux: 13.00 %
- Bénéfice: 6.00 %
- TVA: 18.00 %

## E Enveloppe et finition extérieure

### EY Revêtements épais et semi-épais

#### EYP Revêtements plastiques épais

**EYP020** m² Revêtement à effet pierre.
Application manuelle de deux couches de revêtement à effet pierre, couleur blanche, finition mate, texture lisse, la première couche diluée avec 15% d'eau et la suivante diluée avec 5% d'eau ou non diluée, (rendement: 0,11 l/m² chaque couche); application préalable d'une couche d'impression à base de copolymères acryliques en suspension aqueuse, sur parement extérieur en mortier.
Critère d'évaluation économique: Le prix comprend la protection des éléments du contour qui pourraient être affectés pendant les travaux et la résolution des points singuliers.
Inclut: Préparation, nettoyage et ponçage préalable du support. Préparation du mélange. Application d'une couche de fond. Application de deux couches de finition.
Critère pour le métré: Surface mesurée selon documentation graphique du Projet, sans déduire les ouvertures inférieures à 4 m² et en déduisant, dans les ouvertures de surface supérieure à 4 m², l'excès sur 4 m².
Critère pour le mémoire: On mesurera la surface réellement exécutée selon les spécifications du Projet, en déduisant, dans les ouvertures de surface supérieure à 4 m², l'excès sur 4 m².

| Code | U | Désignation | Quantité | Prix | Montant |
|---|---|---|---|---|---|
| mt27pfp010b | l | Impression, à base de copolymères acryliques en suspension aqueuse, pour favoriser la cohésion des supports peu consistants et l'adhérence des peintures. (matériau) | 0.146 | 3934.20 | 574.39 |
| mt27pep010bac | kg | Revêtement à effet pierre pour extérieurs, à base de copolymères acryliques, imperméable à l'eau de pluie et perméable à la vapeur d'eau, couleur Blanco, texture lisse, appliqué à la brosse ou au rouleau. (matériau) | 0.220 | 5720.18 | 1258.44 |
| op00tal020 |  | Malaxeur électrique. | 1.000 | 0.00 | 0.00 |
| mo038 | h | Compagnon professionnel III/CP2 peintre. (main-d'œuvre) | 0.177 | 1121.29 | 198.47 |
| mo076 | h | Ouvrier professionnel II/OP peintre. (main-d'œuvre) | 0.177 | 838.14 | 148.35 |
| % | % | Frais de chantier des unités d'ouvrage | 2 % | 2179.65 | 43.59 |
|  |  | Coûts directs |  |  | 2223.24 |
