# Émail sur serrurerie en acier

- Propriété du fichier: CYPE INGENIEROS, S.A.
- Format: FIEBDC-3/2002
- Zone géographique: Bénin
- Devise: XOF
- Coûts indirects: 3.00 %
- Frais généraux: 13.00 %
- Bénéfice: 6.00 %
- TVA: 18.00 %

## F Aménagements et finitions

### FP Peintures

#### FPE Spéciales métal

**FPE030** m² Émail sur serrurerie en acier.
Application manuelle de deux couches d'émail synthétique à séchage rapide, à base de résines alkydiques, couleur blanche, finition brillante, (rendement: 0,077 l/m² chaque couche); application préalable d'une couche d'impression synthétique antioxydante à séchage rapide, à base de résines alkydiques, couleur grise, finition mat (rendement: 0,125 l/m²), sur garde-corps intérieur avec barreaudage, en acier.
Inclut: Préparation et nettoyage de la surface support. Application d'une couche d'impression. Application de deux couches de finition.
Critère pour le métré: Surface du polygone enveloppant, mesurée selon documentation graphique du Projet, sur une seule face, sans décompter les ouvertures.
Critère pour le mémoire: La surface du polygone enveloppant les unités réellement exécutées selon les spécifications du Projet sera mesurée, sur une seule face.

| Code | U | Désignation | Quantité | Prix | Montant |
|---|---|---|---|---|---|
| mt27pfi200a | l | Impression synthétique antioxydante à séchage rapide, couleur grise, finition mat, à base de résines alkydiques, pigments organiques, pigments inorganiques, pigments antioxydants et dissolvant formulé à base d'un mélange d'hydrocarbures, à appliquer à la brosse, au rouleau ou au pistolet sur surfaces métalliques. (matériau) | 0.125 | 2867.38 | 358.42 |
| mt27ess200a | l | Émail synthétique à séchage rapide, pour intérieur, couleur blanche, finition brillante, à base de résines alkydiques, pigments organiques, pigments inorganiques, pigments antioxydants et dissolvant formulé à base d'un mélange d'hydrocarbures, à appliquer à la brosse, au rouleau ou au pistolet sur surfaces métalliques. (matériau) | 0.154 | 12240.73 | 1885.07 |
| op00dec010 |  | Décapeur. | 1.000 | 0.00 | 0.00 |
| mo038 | h | Compagnon professionnel III/CP2 peintre. (main-d'œuvre) | 0.670 | 1121.29 | 751.26 |
| mo076 | h | Ouvrier professionnel II/OP peintre. (main-d'œuvre) | 0.134 | 838.14 | 112.31 |
| % | % | Frais de chantier des unités d'ouvrage | 2 % | 3107.06 | 62.14 |
|  |  | Coûts directs |  |  | 3169.20 |
