# Système de coffrage pour radier

- Propriété du fichier: CYPE INGENIEROS, S.A.
- Format: FIEBDC-3/2002
- Zone géographique: Bénin
- Devise: XOF
- Coûts indirects: 3.00 %
- Frais généraux: 13.00 %
- Bénéfice: 6.00 %
- TVA: 18.00 %

## G Structure et gros oeuvre

### GF Fondations

#### GFA Radiers

**GFA020** m² Système de coffrage pour radier.
Montage de système de coffrage récupérable métallique, pour radier, constitué de panneaux métalliques, amortissables en 200 utilisations, et démontage postérieur du système de coffrage. Comprend les éléments de soutien, de fixation et de contreventement nécessaires pour sa stabilité et liquide décoffrant, pour éviter l'adhérence du béton au coffrage.
Inclut: Nettoyage et préparation du plan d'appui. Implantation. Application du liquide décoffrant. Montage du système de coffrage. Mise en place des éléments de soutien, fixation et appui. Aplomb et nivellement du coffrage. Démontage du système de coffrage. Nettoyage et stockage du coffrage.
Critère pour le métré: Surface de coffrage en contact avec le béton, mesurée selon documentation graphique du Projet.
Critère pour le mémoire: On mesurera la surface de coffrage en contact avec le béton réellement exécutée selon les spécifications du Projet.

| Code | U | Désignation | Quantité | Prix | Montant |
|---|---|---|---|---|---|
| mt08eme040 | m² | Panneaux métalliques de plusieurs dimensions, pour coffrer des éléments en béton. (matériau) | 0.005 | 39260.34 | 196.30 |
| mt50spa052b | m | Grosse planche en bois de pin, de 20x7,2 cm. (matériau) | 0.020 | 5827.19 | 116.54 |
| mt50spa081a | U | Étai métallique télescopique, allant jusqu'à 3 m de hauteur. (matériau) | 0.013 | 17747.04 | 230.71 |
| mt08eme051a | m | Feuillard en acier galvanisé, pour coffrage métallique. (matériau) | 0.500 | 218.95 | 109.48 |
| mt08var050 | kg | Fil de fer galvanisé pour attacher, de 1,30 mm de diamètre. (matériau) | 0.050 | 1132.51 | 56.63 |
| mt08var060 | kg | Pointes d'acier de 20x100 mm. (matériau) | 0.040 | 6606.31 | 264.25 |
| mt08dba010d | l | Agent démoulant, à base d'huiles spéciales, émulsionnable à l'eau, pour coffrages métalliques, phénoliques ou en bois. (matériau) | 0.030 | 1362.18 | 40.87 |
| mo044 | h | Compagnon professionnel III/CP2 coffreur. (main-d'œuvre) | 0.457 | 1166.92 | 533.28 |
| mo091 | h | Ouvrier professionnel II/OP coffreur. (main-d'œuvre) | 0.514 | 871.76 | 448.08 |
| % | % | Frais de chantier des unités d'ouvrage | 2 % | 1996.14 | 39.92 |
|  |  | Coûts directs |  |  | 2036.06 |
