# Perforation avec foret widia sur pieux "in situ"

- Propriété du fichier: CYPE INGENIEROS, S.A.
- Format: FIEBDC-3/2002
- Zone géographique: Bénin
- Devise: XOF
- Coûts indirects: 3.00 %
- Frais généraux: 13.00 %
- Bénéfice: 6.00 %
- TVA: 18.00 %

## G Structure et gros oeuvre

### GF Fondations

#### GFC Pieux coulés en place

**GFC020** h Perforation avec foret widia sur pieux "in situ".
Perforation à l'aide d'un foret widia, dans les roches ou les couches dures du terrain dont la résistance est supérieure à 50 kg/cm², pour la formation de tout type de pieu "in situ" d'entre 35 et 65 cm de diamètre.
Critère d'évaluation économique: Le prix comprend le déplacement, le montage et le démontage sur site de l'équipement de perforation.
Inclut: Montage de l'équipement. Perforation du terrain. Démontage de l'équipement. Nettoyage de la zone affectée.
Critère pour le métré: Temps estimé selon l'étude géotechnique du terrain.
Critère pour le mémoire: Amortissement sous forme de location à l'heure, selon les conditions définies dans le contrat souscrit avec l'entreprise fournisseur.

| Code | U | Désignation | Quantité | Prix | Montant |
|---|---|---|---|---|---|
| mq03pii020a | h | Foret widia, de entre 35 et 65 cm de diamètre. (matériel) | 1.000 | 193900.89 | 193900.89 |
| % | % | Frais de chantier des unités d'ouvrage | 2 % | 193900.89 | 3878.02 |
|  |  | Coûts directs |  |  | 197778.91 |
