# Semelle de fondation en béton massif

- Propriété du fichier: CYPE INGENIEROS, S.A.
- Format: FIEBDC-3/2002
- Zone géographique: Bénin
- Devise: XOF
- Coûts indirects: 3.00 %
- Frais généraux: 13.00 %
- Bénéfice: 6.00 %
- TVA: 18.00 %

## G Structure et gros oeuvre

### GF Fondations

#### GFI Semelles isolées

**GFI020** m³ Semelle de fondation en béton massif.
Semelle de fondation en béton massif, réalisée avec béton non armé confectionné sur le chantier BCN: CPJ-CEM II/A 32,5 - P - B 16 - 15/25 - E: 1 - NA - P 18-305, coulage avec des moyens manuels.
Critère d'évaluation économique: Le prix ne comprend pas le coffrage.
Inclut: Implantation et tracé des semelles et des poteaux ou des autres éléments structuraux qui s'appuient sur celles-ci. Préparation du béton. Coulage et compactage du béton. Couronnement et arase des fondations. Séchage du béton.
Critère pour le métré: Volume théorique, selon documentation graphique du Projet.
Critère pour le mémoire: On mesurera le volume théorique exécuté selon les spécifications du Projet, sans inclure les augmentations par excès d'excavation non autorisés.

| Code | U | Désignation | Quantité | Prix | Montant |
|---|---|---|---|---|---|
| mt08aaa010a | m³ | Eau. (matériau) | 0.198 | 1132.51 | 224.24 |
| mt01arg000a | m³ | Sable criblé. (matériau) | 0.473 | 16715.20 | 7906.29 |
| mt01arg001ar | m³ | Gros granulats homogénéisés, de taille maximale 15/25 mm. (matériau) | 0.887 | 17850.35 | 15833.26 |
| mt08cem000a | kg | Ciment gris en sacs. (matériau) | 382.250 | 82.30 | 31459.18 |
| mq06hor010 | h | Bétonnière électrique avec une capacité de gâchage de 160 l. (matériel) | 0.660 | 1672.40 | 1103.78 |
| au00auh040 |  | Vibreur de béton, électrique. | 1.000 | 0.00 | 0.00 |
| mo045 | h | Compagnon professionnel III/CP2 bétonneur. (main-d'œuvre) | 0.057 | 1166.92 | 66.51 |
| mo092 | h | Ouvrier professionnel II/OP bétonneur. (main-d'œuvre) | 0.285 | 871.76 | 248.45 |
| mo113 | h | Ouvrier d'exécution I/OE1 construction. (main-d'œuvre) | 1.199 | 807.54 | 968.24 |
| mo112 | h | Ouvrier d'exécution I/OE2 construction. (main-d'œuvre) | 1.256 | 820.94 | 1031.10 |
| % | % | Frais de chantier des unités d'ouvrage | 2 % | 58841.05 | 1176.82 |
|  |  | Coûts directs |  |  | 60017.87 |
