# Mortier pauvre en ciment, comme base de murette-guide et remplissage de cavités dans des parois moulées

- Propriété du fichier: CYPE INGENIEROS, S.A.
- Format: FIEBDC-3/2002
- Zone géographique: Bénin
- Devise: XOF
- Coûts indirects: 3.00 %
- Frais généraux: 13.00 %
- Bénéfice: 6.00 %
- TVA: 18.00 %

## G Structure et gros oeuvre

### GS Structures enterrées et semi-enterrées

#### GSB Ouvrages de soutènement en BA

**GSB060** m³ Mortier pauvre en ciment, comme base de murette-guide et remplissage de cavités dans des parois moulées.
Mortier pauvre en ciment, avec un dosage inférieur à 40 kg/m³, pour la confection de la base de l'assise de la murette-guide et le remplissage des cavités qui pourraient se produire dans le terrain, pendant les travaux d'excavation de la paroi moulée, par la foreuse à parois moulées, en conséquence de l'existence de puits ou de galeries dans le sous-sol, éboulements de terres ou extraction d'anciennes fondations.
Inclut: Préparation du mélange. Coulage de la couche de mortier. Séchage du mortier. Nettoyage des restes générés.
Critère pour le métré: Volume estimé selon l'étude géotechnique du terrain.
Critère pour le mémoire: On mesurera le volume réellement exécuté selon les spécifications du Projet.

| Code | U | Désignation | Quantité | Prix | Montant |
|---|---|---|---|---|---|
| mt09moe110 | m³ | Mortier pauvre en ciment, avec un dosage inférieur à 40 kg/m³, élaboré et transporté au chantier. (matériau) | 1.000 | 51868.95 | 51868.95 |
| mo020 | h | Compagnon professionnel III/CP2 construction. (main-d'œuvre) | 0.457 | 1121.29 | 512.43 |
| mo113 | h | Ouvrier d'exécution I/OE1 construction. (main-d'œuvre) | 0.457 | 807.54 | 369.05 |
| % | % | Frais de chantier des unités d'ouvrage | 2 % | 52750.43 | 1055.01 |
|  |  | Coûts directs |  |  | 53805.44 |
