# Démolition partielle d'un bâtiment

- Propriété du fichier: CYPE INGENIEROS, S.A.
- Format: FIEBDC-3/2002
- Zone géographique: Bénin
- Devise: XOF
- Coûts indirects: 3.00 %
- Frais généraux: 13.00 %
- Bénéfice: 6.00 %
- TVA: 18.00 %

## P Interventions préalables

### PE Démolitions partielles

#### PEB Bâtiments

**PEB010** m³ Démolition partielle d'un bâtiment.
Démolition partielle, élément par élément, avec des moyens manuels et mécaniques, d'un bâtiment de plus de 250 m³ de volume, isolé, avec une hauteur construite entre 8 et 12 m et une surface moyenne entre 500 et 1000 m², et chargement mécanique dans le camion ou la benne. Au vu des études préalablement réalisées, le bâtiment présente une structure en béton et son état de conservation est normal.
Critère d'évaluation économique: Le prix ne comprend la démolition de la fondation, la démolition du dallage ni le redevance de déversement pour remise des déchets à un gestionnaire autorisé.
Inclut: Démolition élément par élément, avec l'étaiement provisoire nécessaire. Fragmentation des décombres en pièces maniables. Retrait et stockage des décombres. Nettoyage des restes d'ouvrage. Chargement mécanique des décombres dans le camion ou la benne.
Critère pour le métré: Volume mesuré selon documentation graphique du Projet.
Critère pour le mémoire: On mesurera le volume réellement démoli selon les spécifications du Projet.

| Code | U | Désignation | Quantité | Prix | Montant |
|---|---|---|---|---|---|
| mq05mai030 | h | Marteau pneumatique. (matériel) | 0.059 | 2215.12 | 130.69 |
| mq05pdm010b | h | Compresseur portable électrique 5 m³/min de débit. (matériel) | 0.030 | 3746.17 | 112.39 |
| mq01pan010f | h | Chargeuse sur pneus de 220 kW/4 m³. (matériel) | 0.061 | 36375.81 | 2218.92 |
| mq01exc030a | h | Pelleteuse à chenilles, de 118 kW, avec cisaille de démolition. (matériel) | 0.079 | 54461.91 | 4302.49 |
| mq08sol010 | h | Poste d'oxycoupage, avec acétylène comme combustible et oxygène comme comburant. (matériel) | 0.046 | 4001.34 | 184.06 |
| mo019 | h | Compagnon professionnel III/CP2 soudeur. (main-d'œuvre) | 0.052 | 1136.34 | 59.09 |
| mo020 | h | Compagnon professionnel III/CP2 construction. (main-d'œuvre) | 0.052 | 1121.29 | 58.31 |
| mo113 | h | Ouvrier d'exécution I/OE1 construction. (main-d'œuvre) | 0.208 | 807.54 | 167.97 |
| % | % | Frais de chantier des unités d'ouvrage | 2 % | 7233.92 | 144.68 |
|  |  | Coûts directs |  |  | 7378.60 |
