# Ligne d'ancrage horizontale temporaire, de sangle en polyester, fixée au support métallique

- Propriété du fichier: CYPE INGENIEROS, S.A.
- Format: FIEBDC-3/2002
- Zone géographique: Bénin
- Devise: XOF
- Coûts indirects: 3.00 %
- Frais généraux: 13.00 %
- Bénéfice: 6.00 %
- TVA: 18.00 %

## S Sécurité et santé

### SC Systèmes de protection collective

#### SCL Lignes et dispositifs d'ancrage

**SCL040** U Ligne d'ancrage horizontale temporaire, de sangle en polyester, fixée au support métallique.
Fourniture, mise en place et démontage d'une ligne d'ancrage horizontale temporaire, d'une sangle en polyester, de 10 m de longueur, pour assurer un travailleur, classe C, composée de 2 dispositifs d'ancrage en acier galvanisé, chacun d'eux constitué de plaque d'ancrage, deux boulons en U carrés, rondelles et écrous en acier, amortissables en 3 utilisations, pour la fixation au support métallique et 1 sangle en polyester de 35 mm de largeur et 10 m de longueur, avec tendeur avec mécanisme à blocage anti-retour et mousqueton aux deux extrémités, amortissable en 3 utilisations.
Critère pour le métré: Nombre d'unités prévues, selon Plan général de coordination en matière de sécurité et de protection de la santé.
Critère pour le mémoire: On mesurera le nombre d'unités réellement mises en place selon spécifications d'Étude ou d'Étude Basique de Sécurité et Santé.

| Code | U | Désignation | Quantité | Prix | Montant |
|---|---|---|---|---|---|
| mt50spd050b | U | Dispositif d'ancrage en acier galvanisé, constitué de plaque d'ancrage, deux boulons en U carrés, rondelles et écrous en acier, amortissable en 3 utilisations, pour la fixation au support métallique. (matériau) | 0.660 | 23892.80 | 15769.25 |
| mt50spl210b | U | Sangle en polyester de 35 mm de largeur et 10 m de longueur, avec tendeur avec mécanisme à blocage anti-retour et mousqueton aux deux extrémités, amortissable en 3 utilisations. (matériau) | 0.330 | 108844.98 | 35918.84 |
| mo119 | h | Compagnon professionnel III/CP2 Sécurité et Santé. (main-d'œuvre) | 0.069 | 1121.29 | 77.37 |
| mo120 | h | Ouvrier Sécurité et Santé. (main-d'œuvre) | 0.103 | 807.54 | 83.18 |
| % | % | Frais de chantier des unités d'ouvrage | 2 % | 51848.64 | 1036.97 |
|  |  | Coûts directs |  |  | 52885.61 |
