# Goulotte à gravats

- Propriété du fichier: CYPE INGENIEROS, S.A.
- Format: FIEBDC-3/2002
- Zone géographique: Bénin
- Devise: XOF
- Coûts indirects: 3.00 %
- Frais généraux: 13.00 %
- Bénéfice: 6.00 %
- TVA: 18.00 %

## S Sécurité et santé

### SC Systèmes de protection collective

#### SCV Protection contre les déversements

**SCV010** m Goulotte à gravats.
Fourniture, montage et démontage d'une goulotte pour la descente des gravats, composée de 3 tubes et d'1 embout de polyéthylène, de 49 cm de diamètre supérieur et 40 cm de diamètre inférieur, avec des supports et des chaînes métalliques, pour chaque étage de jusqu'à 3 m de hauteur libre, amortissable en 5 utilisations, fixée au plancher avec des étais métalliques télescopiques, des accessoires et des éléments de fixation, amortissables en 5 utilisations.
Critère pour le métré: Longueur mesurée selon Plan général de coordination en matière de sécurité et de protection de la santé.
Critère pour le mémoire: La longueur mesurée sera celle réellement montée selon spécifications d'Étude ou d'Étude Basique de Sécurité et Santé.

| Code | U | Désignation | Quantité | Prix | Montant |
|---|---|---|---|---|---|
| mt50spc010 | U | Goulotte à gravats, en polyéthylène, de 49 cm de diamètre supérieur, 40 cm de diamètre inférieur et 106 cm de hauteur, avec des supports et des chaînes métalliques. (matériau) | 0.182 | 38493.96 | 7005.90 |
| mt50spc020 | U | Embout de déversement, en polyéthylène, goulotte à gravats, de 49 cm de diamètre supérieur, 40 cm de diamètre inférieur et 86,5 cm de hauteur, avec des supports et des chaînes métalliques. (matériau) | 0.061 | 51767.73 | 3157.83 |
| mt50spc030 | U | Accessoires et éléments de fixation d'une goulotte à gravats. (matériau) | 0.200 | 3066.24 | 613.25 |
| mt50spa081a | U | Étai métallique télescopique, allant jusqu'à 3 m de hauteur. (matériau) | 0.121 | 17747.04 | 2147.39 |
| mo120 | h | Ouvrier Sécurité et Santé. (main-d'œuvre) | 0.457 | 807.54 | 369.05 |
| % | % | Frais de chantier des unités d'ouvrage | 2 % | 13293.42 | 265.87 |
|  |  | Coûts directs |  |  | 13559.29 |
