# Interphone individuel

- Propriété du fichier: CYPE INGENIEROS, S.A.
- Format: FIEBDC-3/2002
- Zone géographique: Bénin
- Devise: XOF
- Coûts indirects: 3.00 %
- Frais généraux: 13.00 %
- Bénéfice: 6.00 %
- TVA: 18.00 %

## T Équipements techniques

### TA Installations audiovisuelles

#### TAI Interphones et vidéo

**TAI040** U Interphone individuel.
Installation d'un kit d'interphone antivandalisme pour maison individuelle composé de: plaque extérieure de rue antivandalisme avec bouton-poussoir d'appel, source d'alimentation et téléphone. Comprend, l'ouvre-portes, la visière, le câblage et les boîtes.
Critère d'évaluation économique: Le prix ne comprend pas les travaux auxiliaires de maçonnerie pour installations.
Inclut: Implantation et tracé. Mise en place et fixation des tubes et des boîtes. Pose des câbles. Montage, connexion et contrôle de son bon fonctionnement.
Critère pour le métré: Nombre d'unités prévues, selon documentation graphique du Projet.
Critère pour le mémoire: On mesurera le nombre d'unités réellement exécutées selon les spécifications du Projet.

| Code | U | Désignation | Quantité | Prix | Montant |
|---|---|---|---|---|---|
| mt35aia010b | m | Tube souple en PVC, annelé, de couleur noire, de 20 mm de diamètre nominal, pour canalisation encastrée dans des parois maçonnées (horizontales et verticales). Résistance à la compression 320 N, résistance à l'impact 1 joule, température de travail -5°C jusqu'à 60°C, avec degré de protection IP545 selon NF EN 60529, non propagateur de la flamme. Selon NF EN 61386-1 et NF EN 61386-22. (matériau) | 17.000 | 384.48 | 6536.16 |
| mt40pea030c | m | Câble parallèle constitué de conducteurs de cuivre de 2x1,0 mm². (matériau) | 7.000 | 755.87 | 5291.09 |
| mt40pga010 | m | Câble constitué de conducteurs de cuivre flexible de 8x0,22 mm², avec isolation en PVC et gaine extérieure en PVC blanc. (matériau) | 10.000 | 411.30 | 4113.00 |
| mt40pga060 | U | Visière, pour plaque de rue encastrée antivandalisme. (matériau) | 1.000 | 12848.74 | 12848.74 |
| mt40pgk010a | U | Kit d'interphone, pour logement individuel, composé de plaque de rue antivandalisme avec bouton-poussoir d'appel, boîte à encastrer, source d'alimentation et téléphone avec bouton de commande pour ouvre-portes. (matériau) | 1.000 | 130043.20 | 130043.20 |
| mt40pga050a | U | Ouvre-portes électrique de courant alternatif. (matériau) | 1.000 | 16389.52 | 16389.52 |
| mo003 | h | Compagnon professionnel III/CP2 électricien. (main-d'œuvre) | 2.740 | 1152.36 | 3157.47 |
| mo102 | h | Ouvrier professionnel II/OP électricien. (main-d'œuvre) | 2.740 | 836.62 | 2292.34 |
| % | % | Frais de chantier des unités d'ouvrage | 2 % | 180671.52 | 3613.43 |
|  |  | Coûts directs |  |  | 184284.95 |
