# Tablette pour salle de bain

- Propriété du fichier: CYPE INGENIEROS, S.A.
- Format: FIEBDC-3/2002
- Zone géographique: Bénin
- Devise: XOF
- Coûts indirects: 3.00 %
- Frais généraux: 13.00 %
- Bénéfice: 6.00 %
- TVA: 18.00 %

## T Équipements techniques

### TB Équipements sanitaires

#### TBA Accessoires

**TBA110** U Tablette pour salle de bain.
Tablette pour salle de bain, en verre avec supports en acier inoxydable AISI 304, de 400x120 mm. Fixation au support avec les fixations fournies par le fabricant.
Inclut: Implantation. Mise en place et fixation.
Critère pour le métré: Nombre d'unités prévues, selon documentation graphique du Projet.
Critère pour le mémoire: On mesurera le nombre d'unités réellement mises en place selon les spécifications du Projet.

| Code | U | Désignation | Quantité | Prix | Montant |
|---|---|---|---|---|---|
| mt31abp090a | U | Tablette pour salle de bain, en verre avec supports en acier inoxydable AISI 304, de 400x120 mm. (matériau) | 1.000 | 34603.08 | 34603.08 |
| op00ato010 |  | Tournevis. | 1.000 | 0.00 | 0.00 |
| op00tal010 |  | Perceuse. | 1.000 | 0.00 | 0.00 |
| mo107 | h | Ouvrier professionnel II/OP plombier. (main-d'œuvre) | 0.114 | 836.62 | 95.37 |
| % | % | Frais de chantier des unités d'ouvrage | 2 % | 34698.45 | 693.97 |
|  |  | Coûts directs |  |  | 35392.42 |
