# Receveur de douche acrylique

- Propriété du fichier: CYPE INGENIEROS, S.A.
- Format: FIEBDC-3/2002
- Zone géographique: Bénin
- Devise: XOF
- Coûts indirects: 3.00 %
- Frais généraux: 13.00 %
- Bénéfice: 6.00 %
- TVA: 18.00 %

## T Équipements techniques

### TB Équipements sanitaires

#### TBU Douches

**TBU160** U Receveur de douche acrylique.
Receveur de douche acrylique, gamme basique, couleur, de 75x75 cm, avec jeu d'évacuation. Comprend le silicone pour le scellement des joints.
Critère d'évaluation économique: Le prix ne comprend pas la robinetterie.
Inclut: Implantation. Mise en place et fixation de l'appareil. Montage de la bonde. Connexion au réseau d'évacuation. Contrôle de son bon fonctionnement. Scellement des joints.
Critère pour le métré: Nombre d'unités prévues, selon documentation graphique du Projet.
Critère pour le mémoire: On mesurera le nombre d'unités réellement mises en place selon les spécifications du Projet.

| Code | U | Désignation | Quantité | Prix | Montant |
|---|---|---|---|---|---|
| mt30pas010d | U | Receveur de douche acrylique, gamme basique, couleur, de 75x75 cm, avec jeu d'évacuation. (matériau) | 1.000 | 186516.86 | 186516.86 |
| mt30www005 | U | Cartouche de 300 ml de silicone acide monocomposant, fongicide, pour le scellement des joints en milieux humides. (matériau) | 0.036 | 6913.43 | 248.88 |
| mo008 | h | Compagnon professionnel III/CP2 plombier. (main-d'œuvre) | 1.256 | 1152.36 | 1447.36 |
| % | % | Frais de chantier des unités d'ouvrage | 2 % | 188213.10 | 3764.26 |
|  |  | Coûts directs |  |  | 191977.36 |
