# Arrivée intérieure de gaz

- Propriété du fichier: CYPE INGENIEROS, S.A.
- Format: FIEBDC-3/2002
- Zone géographique: Bénin
- Devise: XOF
- Coûts indirects: 3.00 %
- Frais généraux: 13.00 %
- Bénéfice: 6.00 %
- TVA: 18.00 %

## T Équipements techniques

### TG Installations de gaz

#### TGA Arrivées

**TGA020** U Arrivée intérieure de gaz.
Fourniture et installation de l'arrivée intérieure de gaz placée superficiellement, de 8 m de longueur, qui unit la vanne d'arrivée (non comprise dans ce prix) avec la vanne de coupure avant logement, constituée d'une tuyauterie de diamètre 2" (50 mm) d'acier, fixée au mur, avec ses joints correspondants et ses pièces spéciales, mises en place par soudure électrique, avec la vanne de coupure avant logement visible constituée de vanne à opercule en laiton fondu, de diamètre 2", qui permettra la coupure totale de l'approvisionnement au bâtiment et sera située à l'intérieur de celui-ci. Totalement montée, connectée et testée.
Inclut: Implantation et tracé. Présentation à sec des tubes et des pièces spéciales. Fixation de tuyauteries au parement. Montage de la vanne. Montage de l'installation, en commençant par l'extrémité de tête. Nettoyage des zones à unir.
Critère pour le métré: Nombre d'unités prévues, selon documentation graphique du Projet.
Critère pour le mémoire: On mesurera le nombre d'unités réellement exécutées selon les spécifications du Projet.

| Code | U | Désignation | Quantité | Prix | Montant |
|---|---|---|---|---|---|
| mt08tan010gm | m | Tube en acier noir, avec soudure longitudinale par résistance électrique, série M, de 2" DN 50 mm de diamètre et 3,6 mm d'épaisseur, selon NF EN 10255, avec le prix augmenté de 60% pour cause d'accessoires et pièces spéciales. (matériau) | 8.000 | 13481.40 | 107851.20 |
| mt37svc010o | U | Vanne à opercule en laiton fondu, à visser, de 2". (matériau) | 1.000 | 27306.93 | 27306.93 |
| mt08tan320 | U | Matériel auxiliaire pour le montage et la fixation à l'ouvrage des tuyaux en acier noir. (matériau) | 4.500 | 4077.04 | 18346.68 |
| op00ato010 |  | Tournevis. | 1.000 | 0.00 | 0.00 |
| op00mar010 |  | Marteau. | 1.000 | 0.00 | 0.00 |
| op00tal010 |  | Perceuse. | 1.000 | 0.00 | 0.00 |
| mo010 | h | Compagnon professionnel III/CP2 installateur de gaz. (main-d'œuvre) | 2.603 | 1152.36 | 2999.59 |
| mo109 | h | Ouvrier professionnel II/OP installateur de gaz. (main-d'œuvre) | 2.603 | 836.62 | 2177.72 |
| % | % | Frais de chantier des unités d'ouvrage | 2 % | 158682.12 | 3173.64 |
|  |  | Coûts directs |  |  | 161855.76 |
