# Centrale de détection de gaz

- Propriété du fichier: CYPE INGENIEROS, S.A.
- Format: FIEBDC-3/2002
- Zone géographique: Bénin
- Devise: XOF
- Coûts indirects: 3.00 %
- Frais généraux: 13.00 %
- Bénéfice: 6.00 %
- TVA: 18.00 %

## T Équipements techniques

### TG Installations de gaz

#### TGL Détection et alarme

**TGL010** U Centrale de détection de gaz.
Centrale de détection automatique de gaz, analogique, pour 2 zones, de 355x260x85 mm, avec degré de protection IP43, 2 barres de DELs indiquant l'état de fonctionnement, l'état des détecteurs et la concentration de gaz mesurée par le détecteur de chaque zone, 3 niveaux d'alarme, 3 relais de sortie, un de 230 V, un de 12 Vdc et un avec les contacts libres de tension, pour chaque niveau d'alarme et source d'alimentation de 230 V. Comprend les batteries.
Inclut: Mise en place et fixation. Montage, connexion et contrôle de son bon fonctionnement.
Critère pour le métré: Nombre d'unités prévues, selon documentation graphique du Projet.
Critère pour le mémoire: On mesurera le nombre d'unités réellement exécutées selon les spécifications du Projet.

| Code | U | Désignation | Quantité | Prix | Montant |
|---|---|---|---|---|---|
| mt41dce040a | U | Centrale de détection automatique de gaz, analogique, pour 2 zones, de 355x260x85 mm, avec degré de protection IP43, 2 barres de DELs indiquant l'état de fonctionnement, l'état des détecteurs et la concentration de gaz mesurée par le détecteur de chaque zone, 3 niveaux d'alarme, 3 relais de sortie, un de 230 V, un de 12 Vdc et un avec les contacts libres de tension, pour chaque niveau d'alarme et source d'alimentation de 230 V, selon NF EN 60079-29-1. (matériau) | 1.000 | 810382.58 | 810382.58 |
| mt41rte030c | U | Batterie de 12 V et 3 Ah. (matériau) | 2.000 | 18776.87 | 37553.74 |
| mo006 | h | Compagnon professionnel III/CP2 installateur de réseaux et d'équipements de détection et de sécurité. (main-d'œuvre) | 0.571 | 1152.36 | 658.00 |
| mo105 | h | Ouvrier professionnel II/OP installateur de réseaux et d'équipements de détection et de sécurité. (main-d'œuvre) | 0.571 | 836.62 | 477.71 |
| % | % | Frais de chantier des unités d'ouvrage | 2 % | 849072.03 | 16981.44 |
|  |  | Coûts directs |  |  | 866053.47 |
