# Bouton-poussoir en saillie, étanche

- Propriété du fichier: CYPE INGENIEROS, S.A.
- Format: FIEBDC-3/2002
- Zone géographique: Bénin
- Devise: XOF
- Coûts indirects: 3.00 %
- Frais généraux: 13.00 %
- Bénéfice: 6.00 %
- TVA: 18.00 %

## T Équipements techniques

### TL Installations électriques

#### TLL Appareillage

**TLL160** U Bouton-poussoir en saillie, étanche.
Bouton-poussoir étanche, avec degré de protection IP55, monobloc, gamme basique, courant assigné 10 AX, tension assignée 250 V, avec un contact NO, avec touche simple et cadre, de couleur grise. Installation en saillie.
Inclut: Montage, connexion et contrôle de son bon fonctionnement.
Critère pour le métré: Nombre d'unités prévues, selon documentation graphique du Projet.
Critère pour le mémoire: On mesurera le nombre d'unités réellement exécutées selon les spécifications du Projet.

| Code | U | Désignation | Quantité | Prix | Montant |
|---|---|---|---|---|---|
| mt33gbg407a | U | Bouton-poussoir étanche, avec degré de protection IP55 selon IEC 60439, monobloc, en saillie, gamme basique, courant assigné 10 AX, tension assignée 250 V, avec un contact NO, avec touche simple et cadre, de couleur grise, selon EN 60669. (matériau) | 1.000 | 9683.50 | 9683.50 |
| mo003 | h | Compagnon professionnel III/CP2 électricien. (main-d'œuvre) | 0.285 | 1152.36 | 328.42 |
| % | % | Frais de chantier des unités d'ouvrage | 2 % | 10011.92 | 200.24 |
|  |  | Coûts directs |  |  | 10212.16 |
