# Tuyauterie multicouche en polyéthylène (PE)

- Propriété du fichier: CYPE INGENIEROS, S.A.
- Format: FIEBDC-3/2002
- Zone géographique: Bénin
- Devise: XOF
- Coûts indirects: 3.00 %
- Frais généraux: 13.00 %
- Bénéfice: 6.00 %
- TVA: 18.00 %

## T Équipements techniques

### TN Canalisations pour fluides

#### TNM Multicouches

**TNM010** m Tuyauterie multicouche en polyéthylène (PE).
Tuyauterie constituée de tube multicouche en polyéthylène PE 100 RC, PN=10 bar, SDR17, série 8, de 32 mm de diamètre extérieur et 2 mm d'épaisseur. Installation enterrée. Comprend les accessoires et les pièces spéciales.
Critère d'évaluation économique: Le prix ne comprend ni l'excavation ni le remblai de la tranchée.
Inclut: Implantation. Mise en place des tubes, des accessoires et des pièces spéciales.
Critère pour le métré: Longueur mesurée selon documentation graphique du Projet.
Critère pour le mémoire: On mesurera la longueur réellement exécutée selon les spécifications du Projet.

| Code | U | Désignation | Quantité | Prix | Montant |
|---|---|---|---|---|---|
| mt37abn940ag | m | Tube multicouche en polyéthylène PE 100 RC, PN=10 bar, SDR17, série 8, de 32 mm de diamètre extérieur et 2 mm d'épaisseur, selon NF EN 12201-2 et DIN PAS 1075, avec couche extérieure résistante à la fissuration et au poinçonnement, de couleur noire RAL 9004 avec des bandes de couleur bleue RAL 5015 et couche intérieure résistante aux processus de désinfection avec protection contre les incrustations et traitement antimicrobien de couleur bleue RAL 5015, fourni en rouleaux de 100 m de longueur, avec le prix augmenté de 30% pour cause d'accessoires et pièces spéciales. (matériau) | 1.000 | 2056.33 | 2056.33 |
| mo008 | h | Compagnon professionnel III/CP2 plombier. (main-d'œuvre) | 0.069 | 1152.36 | 79.51 |
| mo107 | h | Ouvrier professionnel II/OP plombier. (main-d'œuvre) | 0.069 | 836.62 | 57.73 |
| % | % | Frais de chantier des unités d'ouvrage | 2 % | 2193.57 | 43.87 |
|  |  | Coûts directs |  |  | 2237.44 |
