# Détecteur infrarouges par radio

- Propriété du fichier: CYPE INGENIEROS, S.A.
- Format: FIEBDC-3/2002
- Zone géographique: Bénin
- Devise: XOF
- Coûts indirects: 3.00 %
- Frais généraux: 13.00 %
- Bénéfice: 6.00 %
- TVA: 18.00 %

## T Équipements techniques

### TS Systèmes de sécurité

#### TSR Centrales d'intrusion par radio

**TSR040** U Détecteur infrarouges par radio.
Détecteur infrarouge avec communication par radio, couverture de 15 m/90°, de 120x65x35 mm, avec capteur infrarouge passif, indicateur DEL, protection anti-ouverture, deux batteries au lithium de 3 V et couverture en plastique ABS. Comprend les éléments de fixation.
Inclut: Implantation. Fixation au parement. Montage, connexion et contrôle de son bon fonctionnement.
Critère pour le métré: Nombre d'unités prévues, selon documentation graphique du Projet.
Critère pour le mémoire: On mesurera le nombre d'unités réellement exécutées selon les spécifications du Projet.

| Code | U | Désignation | Quantité | Prix | Montant |
|---|---|---|---|---|---|
| mt41ing240a | U | Détecteur infrarouge avec communication par radio, couverture de 15 m/90°, de 120x65x35 mm, avec capteur infrarouge passif, indicateur DEL, protection anti-ouverture, deux batteries au lithium de 3 V et couverture en plastique ABS. Comprend les éléments de fixation. (matériau) | 1.000 | 74665.00 | 74665.00 |
| mo006 | h | Compagnon professionnel III/CP2 installateur de réseaux et d'équipements de détection et de sécurité. (main-d'œuvre) | 0.228 | 1152.36 | 262.74 |
| mo105 | h | Ouvrier professionnel II/OP installateur de réseaux et d'équipements de détection et de sécurité. (main-d'œuvre) | 0.228 | 836.62 | 190.75 |
| % | % | Frais de chantier des unités d'ouvrage | 2 % | 75118.49 | 1502.37 |
|  |  | Coûts directs |  |  | 76620.86 |
