# Conduit circulaire

- Propriété du fichier: CYPE INGENIEROS, S.A.
- Format: FIEBDC-3/2002
- Zone géographique: Bénin
- Devise: XOF
- Coûts indirects: 3.00 %
- Frais généraux: 13.00 %
- Bénéfice: 6.00 %
- TVA: 18.00 %

## T Équipements techniques

### TV Climatisation et ventilation

#### TVA Distribution d'air

**TVA100** m Conduit circulaire.
Conduit circulaire à paroi simple hélicoïdale en acier galvanisé, de 100 mm de diamètre et 0,5 mm d'épaisseur, fourni en tronçons de 3 ou 5 m, pour les installations de ventilation et de climatisation. Comprend les accessoires de montage et les éléments de fixation.
Inclut: Implantation du parcours des conduits. Marquage et ancrage postérieur des supports des conduites. Montage et fixation des conduits. Contrôle de son bon fonctionnement.
Critère pour le métré: Longueur projetée, selon documentation graphique du Projet, mesurée entre les axes des éléments ou depuis les points à connecter, en décomptant les pièces spéciales.
Critère pour le mémoire: On mesurera la longueur réellement exécutée selon les spécifications du Projet.

| Code | U | Désignation | Quantité | Prix | Montant |
|---|---|---|---|---|---|
| mt42con200aa | m | Conduit circulaire à paroi simple hélicoïdale en acier galvanisé, de 100 mm de diamètre et 0,5 mm d'épaisseur, fourni en tronçons de 3 ou 5 m, pour les installations de ventilation et de climatisation. (matériau) | 1.050 | 2949.73 | 3097.22 |
| mt42con500b | U | Bride de 100 mm de diamètre et support de plafond avec tige pour fixation de conduits circulaires d'air dans les installations de ventilation et de climatisation. (matériau) | 0.050 | 3594.98 | 179.75 |
| mo013 | h | Compagnon professionnel III/CP2 monteur de conduits métalliques. (main-d'œuvre) | 0.057 | 1152.36 | 65.68 |
| mo084 | h | Ouvrier professionnel II/OP monteur de conduits métalliques. (main-d'œuvre) | 0.057 | 838.14 | 47.77 |
| % | % | Frais de chantier des unités d'ouvrage | 2 % | 3390.42 | 67.81 |
|  |  | Coûts directs |  |  | 3458.23 |
