# Surpresseur avec centrale, pour refroidissement passif (free-cooling)

- Propriété du fichier: CYPE INGENIEROS, S.A.
- Format: FIEBDC-3/2002
- Zone géographique: Bénin
- Devise: XOF
- Coûts indirects: 3.00 %
- Frais généraux: 13.00 %
- Bénéfice: 6.00 %
- TVA: 18.00 %

## T Équipements techniques

### TV Climatisation et ventilation

#### TVS Géothermie

**TVS100** U Surpresseur avec centrale, pour refroidissement passif (free-cooling).
Surpresseur, pour refroidissement passif (free-cooling), dans une installation de géothermie, constitué de pompe de circulation Grundfos Alpha 2L 25-60, centrale pour régulation de la température de départ, vanne à 3 voies avec servomoteur, échangeur à plaques, connexions de 1 1/4" de diamètre avec le circuit primaire, vannes d'isolement de 1" de diamètre avec thermomètres dans les connexions avec le circuit secondaire, sonde de température de départ et sonde de température extérieure, avec kit de contrôle thermique, thermostat de contrôle via radio et sonde d'humidité avec connexion via radio. Totalement monté, connecté et testé.
Inclut: Mise en place et fixation du surpresseur. Mise en place, fixation et connexion électrique et de communication avec tous les éléments qui le nécessitent dans l'installation.
Critère pour le métré: Nombre d'unités prévues, selon documentation graphique du Projet.
Critère pour le mémoire: On mesurera le nombre d'unités réellement exécutées selon les spécifications du Projet.

| Code | U | Désignation | Quantité | Prix | Montant |
|---|---|---|---|---|---|
| mt38gpu100a | U | Surpresseur, pour refroidissement passif (free-cooling), dans une installation de géothermie, constitué de pompe de circulation Grundfos Alpha 2L 25-60, centrale pour régulation de la température de départ, vanne à 3 voies avec servomoteur, échangeur à plaques, connexions de 1 1/4" de diamètre avec le circuit primaire, vannes d'isolement de 1" de diamètre avec thermomètres dans les connexions avec le circuit secondaire, sonde de température de départ et sonde de température extérieure. (matériau) | 1.000 | 2159076.70 | 2159076.70 |
| mt38esu050a | U | Kit de contrôle thermique, constitué de centrale pour un maximum de 12 thermostats sans fil et 14 têtes électrothermiques à 24 V, unité de contrôle avec fonctions de gestion dynamique de l'énergie (auto-équilibrage des circuits), vérification des pièces, ajustement de sol actif, diagnostique de la fourniture et module d'accès à distance, avec câble de connexion à la centrale et antenne pour la centrale. (matériau) | 1.000 | 638738.34 | 638738.34 |
| mt38esu060a | U | Thermostat de contrôle via radio. (matériau) | 1.000 | 171208.75 | 171208.75 |
| mt38esu100a | U | Sonde d'humidité avec connexion via radio. (matériau) | 1.000 | 158134.25 | 158134.25 |
| mt35aia090aa | m | Tube rigide en PVC, branchable, courbable à chaud, de couleur noire, de 16 mm de diamètre nominal, pour climatisation fixe en surface. Résistance à la compression 1250 N, résistance à l'impact 2 joules, température de travail -5°C jusqu'à 60°C, avec degré de protection IP547 selon NF EN 60529, propriétés électriques: isolant, non propagateur de la flamme. Selon NF EN 61386-1 et NF EN 61386-22. Comprend les colliers, les éléments de fixation et les accessoires (courbes, manchons, tés, coudes et courbes flexibles). (matériau) | 3.000 | 1135.55 | 3406.65 |
| mt35cun040ra | m | Câble unipolaire H07V-K, sa tension assignée étant de 450/750 V, réaction au feu classe Eca selon FR EN 50575, avec conducteur multifilaire de cuivre de 1,5 mm² de section, avec isolation de PVC. (matériau) | 9.000 | 175.14 | 1576.26 |
| mo004 | h | Compagnon professionnel III/CP2 chauffagiste. (main-d'œuvre) | 0.571 | 1152.36 | 658.00 |
| mo103 | h | Ouvrier professionnel II/OP chauffagiste. (main-d'œuvre) | 0.571 | 836.62 | 477.71 |
| % | % | Frais de chantier des unités d'ouvrage | 2 % | 3133276.66 | 62665.53 |
|  |  | Coûts directs |  |  | 3195942.19 |
