# Détendeur électronique

- Propriété du fichier: CYPE INGENIEROS, S.A.
- Format: FIEBDC-3/2002
- Zone géographique: Bénin
- Devise: XOF
- Coûts indirects: 3.00 %
- Frais généraux: 13.00 %
- Bénéfice: 6.00 %
- TVA: 18.00 %

## T Équipements techniques

### TV Climatisation et ventilation

#### TVT Unités terminales autonomes de climatisation

**TVT040** U Détendeur électronique.
Détendeur électronique EEV, à 1 sorties, capacité de l'unité intérieure connectée en aval inférieure ou égale à 3,6 kW.
Inclut: Implantation. Mise en place et fixation des éléments. Connexion.
Critère pour le métré: Nombre d'unités prévues, selon documentation graphique du Projet.
Critère pour le mémoire: On mesurera le nombre d'unités réellement exécutées selon les spécifications du Projet.

| Code | U | Désignation | Quantité | Prix | Montant |
|---|---|---|---|---|---|
| mt42sam018aah | U | Détendeur électronique EEV, à 1 sorties, capacité de l'unité intérieure connectée en aval inférieure ou égale à 3,6 kW. (matériau) | 1.000 | 179749.08 | 179749.08 |
| mo005 | h | Compagnon professionnel III/CP2 installateur de climatisation. (main-d'œuvre) | 0.057 | 1152.36 | 65.68 |
| mo104 | h | Ouvrier professionnel II/OP installateur de climatisation. (main-d'œuvre) | 0.057 | 836.62 | 47.69 |
| % | % | Frais de chantier des unités d'ouvrage | 2 % | 179862.45 | 3597.25 |
|  |  | Coûts directs |  |  | 183459.70 |
