# Siphon de terrasse

- Propriété du fichier: CYPE Ingenieros S.A.
- Format: FIEBDC-3/2016
- Logiciel: Générateur de prix de la construction. CYPE Ingenieros, S.A.
- Date: 31/01/2025
- Zone géographique: Bénin
- Devise: XOF
- Coûts indirects: 3 %
- Frais généraux: 13 %
- Bénéfice: 6 %
- TVA: 18 %

## A VRD et aménagements extérieurs

### AA Assainissement

#### AAA Caniveaux et avaloirs

**AAA070** U Siphon de terrasse.
Siphon de terrasse en PVC, à sortie verticale de 75 mm de diamètre, avec grille plate de polypropylène de 150x150 mm, couleur noire, pour la récupération des eaux pluviales ou des eaux usées dans les locaux humides. Comprend les accessoires de montage, les pièces spéciales et les éléments de fixation.
Inclut: Implantation et tracé. Montage, connexion et contrôle de son bon fonctionnement.
Critère pour le métré: Nombre d'unités prévues, selon documentation graphique du Projet.
Critère pour le mémoire: On mesurera le nombre d'unités réellement exécutées selon les spécifications du Projet.

| Code | U | Désignation | Quantité | Prix | Montant |
|---|---|---|---|---|---|
| mt11cal010a | U | Siphon de terrasse en PVC, à sortie verticale de 75 mm de diamètre, avec grille plate de polypropylène de 150x150 mm, couleur noire. (matériau) | 1 | 20073.36 | 20073.360 |
| mt11var020 | U | Kit d'accessoires de montage, pièces spéciales et éléments de fixation, pour assainissement. (matériau) | 1 | 691.34 | 691.340 |
| mo008 | h | Compagnon professionnel III/CP2 plombier. (main-d'œuvre) | 0.343 | 1152.36 | 395.259 |
| % | % | Frais de chantier des unités d'ouvrage | 2 % | 21159.959 | 423.199 |
|  |  | Coûts directs |  |  | 21583.158 |

Déchets:
- pose: mt11cal010a; facteur de déchet 0.0254437

## Ressources

**mt11cal010a** U Siphon de terrasse en PVC
Données techniques: Coût énergétique 68.804 MJ; Émission de CO2 3.446 kg; Code CED 17 02 03; Masse de l'élément 0.71 kg; Volume 0.001183 m3
Déchets:
- emballage: re150101 Emballages en papier et en carton. (composant de déchet); quantité 0.036 kg; Code CED 15 01 01; Masse de l'élément 1 kg; Volume 0.001333 m3
