# Fosse septique en polyéthylène haute densité (PEHD/HDPE)

- Propriété du fichier: CYPE Ingenieros S.A.
- Format: FIEBDC-3/2016
- Logiciel: Générateur de prix de la construction. CYPE Ingenieros, S.A.
- Date: 31/01/2025
- Zone géographique: Bénin
- Devise: XOF
- Coûts indirects: 3 %
- Frais généraux: 13 %
- Bénéfice: 6 %
- TVA: 18 %

## A VRD et aménagements extérieurs

### AA Assainissement

#### AAF Traitement des eaux usées: fosses septiques et filtres

**AAF010** U Fosse septique en polyéthylène haute densité (PEHD/HDPE).
Fosse septique en polyéthylène haute densité (PEHD/HDPE), de 1000 litres, de 915 mm de diamètre et 2120 mm de hauteur, pour 4 utilisateurs (H.E.), avec bouche d'accès de 410 mm de diamètre, bouche d'entrée et bouche de sortie de 110 mm de diamètre.
Inclut: Implantation. Mise en place et connexion de la fosse septique. Contrôle de son bon fonctionnement.
Critère pour le métré: Nombre d'unités prévues, selon documentation graphique du Projet.
Critère pour le mémoire: On mesurera le nombre d'unités réellement exécutées selon les spécifications du Projet.

| Code | U | Désignation | Quantité | Prix | Montant |
|---|---|---|---|---|---|
| mt46fsp100a | U | Fosse septique en polyéthylène haute densité (PEHD/HDPE), de 1000 litres, de 915 mm de diamètre et 2120 mm de hauteur, pour 4 utilisateurs (H.E.), avec bouche d'accès de 410 mm de diamètre, bouche d'entrée et bouche de sortie de 110 mm de diamètre, selon NF EN 12566-1, pour traitement primaire des eaux usées. (matériau) | 1 | 661660.96 | 661660.960 |
| mo008 | h | Compagnon professionnel III/CP2 plombier. (main-d'œuvre) | 1.781 | 1152.36 | 2052.353 |
| mo107 | h | Ouvrier professionnel II/OP plombier. (main-d'œuvre) | 1.781 | 836.62 | 1490.020 |
| % | % | Frais de chantier des unités d'ouvrage | 2 % | 665203.333 | 13304.067 |
|  |  | Coûts directs |  |  | 678507.400 |
