# Revêtement d'un bassin de piscine avec des carreaux en grès

- Propriété du fichier: CYPE Ingenieros S.A.
- Format: FIEBDC-3/2016
- Logiciel: Générateur de prix de la construction. CYPE Ingenieros, S.A.
- Date: 31/01/2025
- Zone géographique: Bénin
- Devise: XOF
- Coûts indirects: 3 %
- Frais généraux: 13 %
- Bénéfice: 6 %
- TVA: 18 %

## A VRD et aménagements extérieurs

### AB Bassins et équipements de piscine

#### ABV Revêtements

**ABV020** m² Revêtement d'un bassin de piscine avec des carreaux en grès.
Revêtement en dalle de grès émaillé couleur bleue, surface lisse, de 245x120x9 mm dans des sols et des parois de bassins de piscines, pose avec du mortier-colle amélioré, C2 TE S1, selon NF EN 12004, déformable, avec résistance au glissement et temps ouvert allongé et mortier de joints de résines réactives, type RG, selon NF EN 13888, couleur blanche, pour joints de 1 à 15 mm, à base d'à deux composants à base de résine époxydique, charges inertes, additifs et catalyseurs organiques.
Critère d'évaluation économique: Le prix ne comprend pas l'imperméabilisation de la piscine.
Inclut: Nettoyage et humidification du parement à revêtir. Mise en place d'une règle horizontale au commencement du carrelage. Implantation des pièces dans le parement pour le calepinage de celles-ci. Mise en place des pièces en utilisant une truelle en caoutchouc. Jointoiement. Nettoyage du parement.
Critère pour le métré: Surface mesurée selon documentation graphique du Projet.
Critère pour le mémoire: On mesurera la surface réellement exécutée selon les spécifications du Projet.

| Code | U | Désignation | Quantité | Prix | Montant |
|---|---|---|---|---|---|
| mt18bdk010fG | m² | Dalle de grès émaillé couleur bleue, surface lisse, de 245x120x9 mm. (matériau) | 1 | 13707.11 | 13707.110 |
| mt09mcp010na | kg | Mortier-colle amélioré, C2 TE S1, selon NF EN 12004, déformable, avec résistance au glissement et temps ouvert allongé, couleur grise, pour la pose en couche mince de tut type de pièces céramiques, surtout à grand format, en revêtements intérieurs et extérieurs, spécialement dans façades et revêtements de grandes surfaces, à base de ciment à haute résistance, granulats sélectionnés, additifs et résines synthétiques. (matériau) | 4 | 435.9 | 1743.600 |
| mt09mcp020fB | kg | Mortier de joints de résines réactives, type RG, selon NF EN 13888, couleur blanche, pour joints de 1 à 15 mm, à deux composants à base de résine époxydique, charges inertes, additifs et catalyseurs organiques, avec résistance aux acides, avec effet bactériostatique, antimoisissure, spécial pour le jointoiement de tout type de pièces céramiques et pierres naturelles dans les zones chimiquement agressives ou en contact avec les aliments. (matériau) | 0.35 | 11993.07 | 4197.575 |
| mo024 | h | Compagnon professionnel III/CP2 carreleur en revêtements muraux. (main-d'œuvre) | 0.742 | 1121.29 | 831.997 |
| mo062 | h | Ouvrier professionnel II/OP carreleur en revêtements muraux. (main-d'œuvre) | 0.542 | 838.14 | 454.272 |
| % | % | Frais de chantier des unités d'ouvrage | 3 % | 20934.554 | 628.037 |
|  |  | Coûts directs |  |  | 21562.591 |

Déchets:
- pose: mt18bdk010fG Dalle de grès émaillé couleur bleue, surface lisse, de 245x120x9 mm; facteur de déchet 0.0354161
- pose: mt09mcp010na; facteur de déchet 0.07
- pose: mt09mcp020fB; facteur de déchet 0.035

## Ressources

**mt18bdk010fG** m² Dalle de grès émaillé couleur bleue, surface lisse, de 245x120x9 mm
Données techniques: Coût énergétique 263.379 MJ; Émission de CO2 12.937 kg; Code CED 17 01 03; Masse de l'élément 22.5 kg; Volume 0.018 m3
Déchets:
- emballage: re150101 Emballages en papier et en carton. (composant de déchet); quantité 0.183 kg; Code CED 15 01 01; Masse de l'élément 1 kg; Volume 0.001333 m3
- emballage: re170201 Bois. (composant de déchet); quantité 0.023 kg; Code CED 17 02 01; Masse de l'élément 1 kg; Volume 0.000909 m3

**mt09mcp010na** kg Mortier-colle amélioré
Données techniques: Coût énergétique 3.871 MJ; Émission de CO2 0.344 kg; Code CED 17 09 04; Masse de l'élément 1 kg; Volume 0.000667 m3
Déchets:
- emballage: re170203 Plastique. (composant de déchet); quantité 0.003 kg; Code CED 17 02 03; Masse de l'élément 1 kg; Volume 0.001667 m3

**mt09mcp020fB** kg Mortier de joints de résines réactives
Données techniques: Coût énergétique 7.958 MJ; Émission de CO2 0.580 kg; Code CED 17 09 04; Masse de l'élément 1 kg; Volume 0.000667 m3
Déchets:
- emballage: re150101 Emballages en papier et en carton; quantité 0.021 kg
- emballage: re170201 Bois; quantité 0.006 kg
- emballage: re170203 Plastique; quantité 0.009 kg
