# Piscine préfabriquée

- Propriété du fichier: CYPE Ingenieros S.A.
- Format: FIEBDC-3/2016
- Logiciel: Générateur de prix de la construction. CYPE Ingenieros, S.A.
- Date: 31/01/2025
- Zone géographique: Bénin
- Devise: XOF
- Coûts indirects: 3 %
- Frais généraux: 13 %
- Bénéfice: 6 %
- TVA: 18 %

## A VRD et aménagements extérieurs

### AP Piscines complètes

#### APP Préfabriquées

**APP010** U Piscine préfabriquée.
Piscine préfabriquée compacte réalisée en atelier avec des couches successives de résines en polyester renforcées avec des fibres de verre jusqu'à atteindre une épaisseur de 1 cm, de forme rectangulaire, de dimensions 7,90x3,60x1,40 m (volume 43 m³), avec des marches de descente sur le perron du même matériau, finalisation de la surface polie et à tact doux, sans inclure l'excavation. Composée des éléments suivants: BASSIN avec skimmers, bouches de refoulement, prise de balai et bonde de fond; ÉQUIPEMENT COMPLET D'ÉPURATION et stérilisation de l'eau dans un abri préfabriqué en polyester; filtres; pompe monophasée, tuyaux et sables de silex; ÉQUIPEMENT ÉLECTRIQUE avec programmateur, thermique, contacteur, différentiel, etc; TUYAUTERIES en PVC 6 atm, en circuit fermé d'épuration; COURONNEMENT DE PISCINE avec arrêt périmétrique préfabriqué en béton de 50 cm de largeur; TRANSPORT ET DÉCHARGEMENT jusqu'à 50 km de rayon et déchargement avec grue jusqu'à 8 m. Comprend le dallage en béton armé de 10 cm d'épaisseur, réalisé avec béton BCN: CPJ-CEM II/A 32,5 - TP - B 25 - 15/25 - E: 2a - BA - P 18-305, le treillis soudé 150x300 mm et Ø 9,0-7,0 mm en acier FE E 500, et le remblai périmétrique postérieur de graves.
Inclut: Préparation de la surface d'appui. Mise en place et fixation des différents équipements. Mise en place et fixation des accessoires et des pièces spéciales. Remplissage périmétrique du bassin. Vérification du fonctionnement correct de l'installation.
Critère pour le métré: Nombre d'unités prévues, selon documentation graphique du Projet.
Critère pour le mémoire: On mesurera le nombre d'unités réellement exécutées selon les spécifications du Projet.

| Code | U | Désignation | Quantité | Prix | Montant |
|---|---|---|---|---|---|
| mt10haf040jbeg | m³ | Béton prêt à l'emploi BCN: CPJ-CEM II/A 32,5 - TP - B 25 - 15/25 - E: 2a - BA - P 18-305. (matériau) | 3 | 61663.63 | 184990.890 |
| mt07ame100hgh | m² | Treillis soudé 150x300 mm, fils porteurs de 9 mm de diamètre et fils de répartition de 7 mm de diamètre, en acier Fe E 500. (matériau) | 34.5 | 3401.96 | 117367.620 |
| mt47ppi010c | U | Piscine préfabriquée en polyester, 7,90x3,60x1,40 m (volume 43 m³), composée d'un bassin avec skimmers, de bouches de refoulement, d'une prise de balai et d'une bonde de fond; équipement complet d'épuration et stérilisation de l'eau dans une cabine préfabriquée; équipement électrique, réseau de tuyauteries en PVC; escalier, accessoires et équipement de nettoyage. (matériau) | 1 | 7793431.39 | 7793431.390 |
| mt01arr010b | t | Grave de carrière, de 20 à 30 mm de diamètre. (matériau) | 35 | 7634.03 | 267191.050 |
| mt47ppi020c | U | Arrêt périmétrique préfabriquée en béton, pour le couronnement du bord d'une piscine préfabriquée en polyester, 7,90x3,60x1,40 m, volume 43 m³. (matériau) | 1 | 467568.83 | 467568.830 |
| mq07gte010c | h | Grue autopropulsée à bras télescopique avec une capacité d'élévation de 30 t et 27 m de hauteur maximale de travail. (matériel) | 4.5 | 36375.81 | 163691.145 |
| mo041 | h | Compagnon professionnel III/CP2 VRD espaces publics. (main-d'œuvre) | 34.25 | 1121.29 | 38404.183 |
| mo087 | h | Ouvrier professionnel II/OP VRD espaces publics. (main-d'œuvre) | 51.375 | 838.14 | 43059.443 |
| % | % | Frais de chantier des unités d'ouvrage | 2 % | 9075704.551 | 181514.091 |
|  |  | Coûts directs |  |  | 9257218.642 |

Déchets:
- pose: mt10haf040jbeg Béton prêt à l'emploi BCN: CPJ-CEM II/A 32,5 - TP - B 25 - 15/25 - E: 2a - BA - P 18-305; facteur de déchet 0.00149301
- pose: mt07ame100hgh; facteur de déchet 0.0182394
- pose: mt01arr010b Grave de carrière, de 20 à 30 mm de diamètre; facteur de déchet 0.00686426
- pose: mt47ppi020c; facteur de déchet 0.0083

## Ressources

**mt10haf040jbeg** m³ Béton prêt à l'emploi BCN: CPJ-CEM II/A 32,5 - TP - B 25 - 15/25 - E: 2a - BA - P 18-305
Données techniques: Coût énergétique 1876.000 MJ; Émission de CO2 234.500 kg; Code CED 17 01 01; Masse de l'élément 2345 kg; Volume 1.563333 m3

**mt07ame100hgh** m² Treillis soudé 150x300 mm
Données techniques: Coût énergétique 120.741 MJ; Émission de CO2 0.041 kg; Code CED 17 04 05; Masse de l'élément 4.086 kg; Volume 0.001946 m3

**mt01arr010b** t Grave de carrière, de 20 à 30 mm de diamètre
Données techniques: Coût énergétique 75.000 MJ; Émission de CO2 4.000 kg; Code CED 01 04 08; Masse de l'élément 1000 kg; Volume 0.666667 m3

**mt47ppi020c** U Arrêt périmétrique préfabriquée en béton
Données techniques: Coût énergétique 30.381 MJ; Émission de CO2 117.635 kg; Code CED 17 01 01; Masse de l'élément 782 kg; Volume 0.521333 m3
Déchets:
- emballage: re170201 Bois. (composant de déchet); quantité 0.001 kg; Code CED 17 02 01; Masse de l'élément 1 kg; Volume 0.000909 m3
- emballage: re170203 Plastique. (composant de déchet); quantité 0.07 kg; Code CED 17 02 03; Masse de l'élément 1 kg; Volume 0.001667 m3
