# Asperseur

- Propriété du fichier: CYPE Ingenieros S.A.
- Format: FIEBDC-3/2016
- Logiciel: Générateur de prix de la construction. CYPE Ingenieros, S.A.
- Date: 31/01/2025
- Zone géographique: Bénin
- Devise: XOF
- Coûts indirects: 3 %
- Frais généraux: 13 %
- Bénéfice: 6 %
- TVA: 18 %

## A VRD et aménagements extérieurs

### AV Espaces verts et mobilier urbain

#### AVA Arrosage

**AVA060** U Asperseur.
Asperseur de surface à rotation par impact, en laiton, avec arc ajustable, rayon de 10 à 37 m réglable par vis, connexion de 1/2" de diamètre. Comprend les accessoires de connexion à la tuyauterie d'approvisionnement et de distribution.
Inclut: Installation dans le terrain et connexion hydraulique à la tuyauterie d'approvisionnement et distribution. Nettoyage hydraulique de l'unité. Ajustement du débit d'eau.
Critère pour le métré: Nombre d'unités prévues, selon documentation graphique du Projet.
Critère pour le mémoire: On mesurera le nombre d'unités réellement exécutées selon les spécifications du Projet.

| Code | U | Désignation | Quantité | Prix | Montant |
|---|---|---|---|---|---|
| mt48asp010a | U | Asperseur de surface à rotation par impact, en laiton, avec arc ajustable, rayon de 10 à 37 m réglable par vis, connexion de 1/2" de diamètre, intervalle de pressions recommandé de 1,5 à 4 bar. (matériau) | 1 | 9087.29 | 9087.290 |
| mt37tpj023ba | U | Collier de prise en charge en PP avec deux vis, pour tube de 25 mm de diamètre extérieur, avec prise pour connexion filetée de 1/2" de diamètre, PN=16 atm, avec joints élastiques en EPDM, selon NF EN ISO 15874-3. (matériau) | 1 | 1904.51 | 1904.510 |
| mt48wwg200a | U | Tuyau de longueur réglable avec deux coudes articulés à ses extrémités, de 1/2" de diamètre. (matériau) | 1 | 1982.37 | 1982.370 |
| mo008 | h | Compagnon professionnel III/CP2 plombier. (main-d'œuvre) | 0.137 | 1152.36 | 157.873 |
| mo107 | h | Ouvrier professionnel II/OP plombier. (main-d'œuvre) | 0.137 | 836.62 | 114.617 |
| % | % | Frais de chantier des unités d'ouvrage | 2 % | 13246.660 | 264.933 |
|  |  | Coûts directs |  |  | 13511.593 |

Déchets:
- pose: mt37tpj023ba; facteur de déchet 0.0275

## Ressources

**mt48asp010a** U Asperseur de surface à rotation par impact
Données techniques: Coût énergétique 46.775 MJ; Émission de CO2 3.200 kg
Déchets:
- emballage: re150101 Emballages en papier et en carton. (composant de déchet); quantité 0.072 kg; Code CED 15 01 01; Masse de l'élément 1 kg; Volume 0.001333 m3

**mt37tpj023ba** U Collier de prise en charge en PP avec deux vis
Données techniques: Coût énergétique 36.833 MJ; Émission de CO2 1.858 kg; Code CED 17 02 03; Masse de l'élément 0.38 kg; Volume 0.000633 m3
Déchets:
- emballage: re150101 Emballages en papier et en carton; quantité 0.035 kg
