# Jardinière

- Propriété du fichier: CYPE Ingenieros S.A.
- Format: FIEBDC-3/2016
- Logiciel: Générateur de prix de la construction. CYPE Ingenieros, S.A.
- Date: 31/01/2025
- Zone géographique: Bénin
- Devise: XOF
- Coûts indirects: 3 %
- Frais généraux: 13 %
- Bénéfice: 6 %
- TVA: 18 %

## A VRD et aménagements extérieurs

### AV Espaces verts et mobilier urbain

#### AVH Jardinières

**AVH010** U Jardinière.
Jardinière carrée en fonte, de 60x60x50 cm, peint de couleur noire, avec fixation par gravité.
Inclut: Implantation des alignements et des niveaux. Mise en place et fixation des pièces.
Critère pour le métré: Nombre d'unités prévues, selon documentation graphique du Projet.
Critère pour le mémoire: On mesurera le nombre d'unités réellement exécutées selon les spécifications du Projet.

| Code | U | Désignation | Quantité | Prix | Montant |
|---|---|---|---|---|---|
| mt52mug100a | U | Jardinière carrée en fonte, de 60x60x50 cm, peint de couleur noire. (matériau) | 1 | 748493.59 | 748493.590 |
| mo041 | h | Compagnon professionnel III/CP2 VRD espaces publics. (main-d'œuvre) | 0.377 | 1121.29 | 422.726 |
| mo087 | h | Ouvrier professionnel II/OP VRD espaces publics. (main-d'œuvre) | 0.617 | 838.14 | 517.132 |
| % | % | Frais de chantier des unités d'ouvrage | 2 % | 749433.448 | 14988.669 |
|  |  | Coûts directs |  |  | 764422.117 |

## Ressources

**mt52mug100a** U Jardinière carrée en fonte, de 60x60x50 cm, peint de couleur noire
Données techniques: Coût énergétique 3125.121 MJ; Émission de CO2 193.663 kg
Déchets:
- emballage: re150101 Emballages en papier et en carton. (composant de déchet); quantité 1.467 kg; Code CED 15 01 01; Masse de l'élément 1 kg; Volume 0.001333 m3
