# Cloison en plaques de plâtre, de radioprotection. Système "PLACO"

- Propriété du fichier: CYPE Ingenieros S.A.
- Format: FIEBDC-3/2016
- Logiciel: Générateur de prix de la construction. CYPE Ingenieros, S.A.
- Date: 31/01/2025
- Zone géographique: Bénin
- Devise: XOF
- Coûts indirects: 3 %
- Frais généraux: 13 %
- Bénéfice: 6 %
- TVA: 18 %

## F Aménagements et finitions

### FC Cloisons

#### FCO Plaques de plâtre sur ossature métallique

**FCO060** m² Cloison en plaques de plâtre, de radioprotection. Système "PLACO".
Cloison double peau à simple ossature, système Placo X-Ray Protection "PLACO", (12,5 + 12,5 + 48 + 12,5 + 12,5)/600 (48), de radioprotection, de 98 mm d'épaisseur totale, avec niveau de qualité de la finition standard (Q2), constituée d'une ossature simple autoportante de profilés métalliques en acier galvanisé constituée de rails R 48 "PLACO" et montants M 48 "PLACO", avec une séparation entre les montants de 600 mm et une disposition normale "N", à laquelle deux plaques en plâtre égales DFI / NF EN 520 - 600 / 1800 / 12,5 / à bords longitudinaux amincis, X-Ray Protection "PLACO" disposées sur une face et deux autres plaques en plâtre égales DFI / NF EN 520 - 600 / 1800 / 12,5 / à bords longitudinaux amincis, X-Ray Protection "PLACO" disposées sur l'autre face. Comprend la bande étanche autoadhésive, Banda 45 "PLACO"; les ancrages des rails et des montants métalliques; la visserie pour la fixation des plaques; le ruban en papier avec renfort métallique "PLACO" et la pâte et la bande pour le traitement des joints.
Critère d'évaluation économique: Le prix comprend la résolution des rencontres et des points singuliers, mais il ne comprend pas l'isolation à placer entre les montants.
Inclut: Implantation et tracé sur les planchers inférieur et supérieur des cloisons à réaliser. Mise en place d'une bande d'étanchéité et de rails inférieurs, sur le revêtement de sol terminé ou la base d'assise. Mise en place d'une bande d'étanchéité et de rails supérieurs, sous planchers. Mise en place et fixation des montants sur les éléments horizontaux. Découpe des plaques. Fixation des plaques pour la fermeture d'une des faces de la cloison. Fixation des plaques pour la fermeture de la seconde face de la cloison. Implantation des boîtes d'encastrement de l'appareillage électrique et de dérivation pour le passage des installations, et perforation postérieure des plaques. Traitement des joints.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12plj020a | m | Bande étanche autoadhésive, Banda 45 "PLACO", en mousse de polyéthylène à cellules fermées, de 3 mm d'épaisseur et 45 mm de largeur, pour l'étanchéité de la base et l'isolation acoustique du périmètre des cloisons et doublages de plaques. (matériau) | 0.45 | 431.89 | 194.351 |
| mt12plp070b | m | Rail de profilé en acier galvanisé, R 48 "PLACO", fabriqué par laminage à froid, de 3000 mm de longueur, 48x30 mm de section et 0,55 mm d'épaisseur, selon NF DTU 25.41 P1-2 et NF EN 14195. (matériau) | 0.9 | 1650 | 1485.000 |
| mt12plp060b | m | Montant de profilé en acier galvanisé, M 48 "PLACO", fabriqué par laminage à froid, de 3000 mm de longueur, 46,5x36 mm de section et 0,6 mm d'épaisseur, selon NF DTU 25.41 P1-2 et NF EN 14195. (matériau) | 2.1 | 2009.5 | 4219.950 |
| mt12arp010a | m² | Plaque de plâtre DFI / NF EN 520 - 600 / 1800 / 12,5 / à bords longitudinaux amincis, X-Ray Protection "PLACO", constituée d'une âme en plâtre d'origine naturelle enveloppée et liée aux deux feuilles de carton fort, incorporant des additifs pour améliorer sa capacité d'absorption aux rayons X, sa cohésion à des températures élevées et son absorption acoustique. (matériau) | 4.2 | 46356.83 | 194698.686 |
| mt12arp030a | U | Vis autoformeuse X-Ray Protection 25 "PLACO", avec tête en trompette, de 25 mm de longueur. (matériau) | 12 | 18.99 | 227.880 |
| mt12arp030b | U | Vis autoformeuse X-Ray Protection 35 "PLACO", avec tête en trompette, de 35 mm de longueur. (matériau) | 22 | 24.67 | 542.740 |
| mt12plt030b | U | Vis autoforeuse à tôle, TRPF 13 "PLACO", de 13 mm de longueur. (matériau) | 4 | 14.75 | 59.000 |
| mt12plj010a | m | Bande microperforée en papier "PLACO", de 50 mm de largeur, selon NF EN 13963, pour finition des joints de plaques de plâtre. (matériau) | 1.4 | 49.78 | 69.692 |
| mt12arp020a | kg | Pâte de séchage Promix X-Ray Protection "PLACO", pour le traitement des joints des plaques en plâtre. (matériau) | 0.66 | 3211.98 | 2119.907 |
| mt12plj010b | m | Ruban en papier avec renfort métallique "PLACO", de 50 mm de largeur, selon NF EN 14353, pour finition des joints de plaques de plâtre. (matériau) | 0.3 | 762.97 | 228.891 |
| mo053 | h | Compagnon professionnel III/CP2 plaquiste. (main-d'œuvre) | 0.354 | 1152.36 | 407.935 |
| mo100 | h | Ouvrier professionnel II/OP plaquiste. (main-d'œuvre) | 0.354 | 838.14 | 296.702 |
| % | % | Frais de chantier des unités d'ouvrage | 2 % | 204550.734 | 4091.015 |
|  |  | Coûts directs |  |  | 208641.749 |

Déchets:
- pose: mt12plj020a; facteur de déchet 0.06
- pose: mt12plp070b; facteur de déchet 0.0168553
- pose: mt12plp060b; facteur de déchet 0.0153066
- pose: mt12arp010a; facteur de déchet 0.0045
- pose: mt12arp030a Vis autoformeuse X-Ray Protection 25 "PLACO", avec tête en trompette, de 25 mm de longueur; facteur de déchet 0.00533333
- pose: mt12arp030b Vis autoformeuse X-Ray Protection 35 "PLACO", avec tête en trompette, de 35 mm de longueur; facteur de déchet 0.00526316
- pose: mt12plt030b Vis autoforeuse à tôle, TRPF 13 "PLACO", de 13 mm de longueur; facteur de déchet 0.005
- pose: mt12plj010a; facteur de déchet 0.0440299
- pose: mt12arp020a Pâte de séchage Promix X-Ray Protection "PLACO", pour le traitement des joints des plaques en plâtre; facteur de déchet 0.0075
- pose: mt12plj010b; facteur de déchet 0.044

## Ressources

**mt12plj020a** m Bande étanche autoadhésive
Données techniques: Coût énergétique 1.399 MJ; Émission de CO2 0.051 kg; Code CED 17 06 04; Masse de l'élément 0.0095 kg; Volume 0.000016 m3
Déchets:
- emballage: re170203 Plastique. (composant de déchet); quantité 0.001 kg; Code CED 17 02 03; Masse de l'élément 1 kg; Volume 0.001667 m3

**mt12plp070b** m Rail de profilé en acier galvanisé
Données techniques: Coût énergétique 62.839 MJ; Émission de CO2 1.930 kg; Code CED 17 04 05; Masse de l'élément 0.47 kg; Volume 0.000224 m3
Déchets:
- emballage: re170203 Plastique; quantité 0.005 kg

**mt12plp060b** m Montant de profilé en acier galvanisé
Données techniques: Coût énergétique 81.433 MJ; Émission de CO2 2.498 kg; Code CED 17 04 05; Masse de l'élément 0.61 kg; Volume 0.00029 m3
Déchets:
- emballage: re170203 Plastique; quantité 0.006 kg

**mt12arp010a** m² Plaque de plâtre DFI / NF EN 520 - 600 / 1800 / 12,5 / à bords longitudinaux amincis
Données techniques: Coût énergétique 205.735 MJ; Émission de CO2 2.982 kg; Code CED 17 08 02; Masse de l'élément 19.4 kg; Volume 0.0194 m3
Déchets:
- emballage: re170203 Plastique; quantité 0.015 kg

**mt12arp030a** U Vis autoformeuse X-Ray Protection 25 "PLACO", avec tête en trompette, de 25 mm de longueur
Données techniques: Coût énergétique 0.015 MJ; Émission de CO2 0.002 kg; Code CED 17 04 05; Masse de l'élément 0.0015 kg
Déchets:
- emballage: re150101 Emballages en papier et en carton. (composant de déchet); quantité 0.001 kg; Code CED 15 01 01; Masse de l'élément 1 kg; Volume 0.001333 m3

**mt12arp030b** U Vis autoformeuse X-Ray Protection 35 "PLACO", avec tête en trompette, de 35 mm de longueur
Données techniques: Coût énergétique 0.019 MJ; Émission de CO2 0.002 kg; Code CED 17 04 05; Masse de l'élément 0.0019 kg
Déchets:
- emballage: re150101 Emballages en papier et en carton; quantité 0.001 kg

**mt12plt030b** U Vis autoforeuse à tôle, TRPF 13 "PLACO", de 13 mm de longueur
Données techniques: Coût énergétique 0.010 MJ; Émission de CO2 0.001 kg; Code CED 17 04 05; Masse de l'élément 0.001 kg
Déchets:
- emballage: re150101 Emballages en papier et en carton; quantité 0.001 kg

**mt12plj010a** m Bande microperforée en papier "PLACO"
Données techniques: Coût énergétique 0.004 MJ; Émission de CO2 0.006 kg; Code CED 20 01 01; Masse de l'élément 0.0067 kg; Volume 0.000009 m3

**mt12arp020a** kg Pâte de séchage Promix X-Ray Protection "PLACO", pour le traitement des joints des plaques en plâtre
Données techniques: Coût énergétique 13.573 MJ; Émission de CO2 0.475 kg; Code CED 17 08 02; Masse de l'élément 1 kg; Volume 0.001 m3
Déchets:
- emballage: re170203 Plastique; quantité 0.028 kg

**mt12plj010b** m Ruban en papier avec renfort métallique "PLACO"
Données techniques: Coût énergétique 4.511 MJ; Émission de CO2 0.348 kg; Code CED 20 01 01; Masse de l'élément 0.06 kg; Volume 0.00008 m3
