# Paroi intérieure, en maçonnerie de blocs de béton à revêtir

- Propriété du fichier: CYPE Ingenieros S.A.
- Format: FIEBDC-3/2016
- Logiciel: Générateur de prix de la construction. CYPE Ingenieros, S.A.
- Date: 31/01/2025
- Zone géographique: Bénin
- Devise: XOF
- Coûts indirects: 3 %
- Frais généraux: 13 %
- Bénéfice: 6 %
- TVA: 18 %

## F Aménagements et finitions

### FC Cloisons

#### FCR Maçonneries à revêtir

**FCR020** m² Paroi intérieure, en maçonnerie de blocs de béton à revêtir.
Paroi intérieure, de 10 cm d'épaisseur, en maçonnerie de blocs creux en béton, à revêtir, 500x100x200 mm, résistance normalisée B40 (4 MPa), couleur grise, avec des joints de 10 mm d'épaisseur, pose avec du mortier de ciment confectionné sur chantier, avec 250 kg/m³ de ciment, couleur grise, dosage 1:6, fourni en sacs.
Inclut: Implantation et tracé dans le plancher des cloisons à réaliser. Marquage sur les poteaux des niveaux de référence générale d'étage et du niveau du revêtement. Mise en place et à l'aplomb des mires de référence. Tendu des cordeaux entre les mires. Préparation du mortier. Mise en place des pièces par rangées à niveau. Réalisation de tous les travaux nécessaires pour la résolution des ouvertures. Rencontres de la maçonnerie avec les façades, les poteaux et les cloisons. Rencontre de la maçonnerie et du plancher supérieur. Nettoyage du parement.
Critère pour le métré: Surface mesurée selon documentation graphique du Projet, sans dupliquer les coins ni les rencontres, en déduisant les ouvertures de surface supérieure à 3 m². Dans les ouvertures qui ne sont pas déduites, sont inclus les travaux pour réaliser la surface intérieure de l'ouverture.
Critère pour le mémoire: On mesurera la surface réellement exécutée selon les spécifications du Projet, sans dupliquer les coins ni les rencontres, en déduisant les ouvertures de surface supérieure à 3 m². Dans les ouvertures qui ne sont pas déduites, sont inclus les travaux pour réaliser la surface intérieure de l'ouverture.

| Code | U | Désignation | Quantité | Prix | Montant |
|---|---|---|---|---|---|
| mt02bhg020be | U | Bloc creux en béton, à revêtir, 500x100x200 mm, résistance normalisée B40 (4 MPa), couleur grise, pièces spéciales; avec le prix augmenté de 20% pour cause de pièces spéciales: chaînages et demi-blocs. Selon NF EN 771-3. (matériau) | 11 | 1112.27 | 12234.970 |
| mt08aaa010a | m³ | Eau. (matériau) | 0.004 | 1132.51 | 4.530 |
| mt01arg005a | t | Sable de carrière, pour mortier confectionné sur le chantier. (matériau) | 0.011 | 11948.91 | 131.438 |
| mt08cem000a | kg | Ciment gris en sacs. (matériau) | 1.764 | 82.3 | 145.177 |
| mq06hor010 | h | Bétonnière électrique avec une capacité de gâchage de 160 l. (matériel) | 0.005 | 1672.4 | 8.362 |
| mo021 | h | Compagnon professionnel III/CP2 construction pour des travaux de maçonnerie. (main-d'œuvre) | 0.247 | 1121.29 | 276.959 |
| mo114 | h | Ouvrier d'exécution I/OE1 construction pour des travaux de maçonnerie. (main-d'œuvre) | 0.204 | 807.54 | 164.738 |
| % | % | Frais de chantier des unités d'ouvrage | 2 % | 12966.174 | 259.323 |
|  |  | Coûts directs |  |  | 13225.497 |

Déchets:
- pose: mt02bhg020be; facteur de déchet 0.0105
- pose: mt01arg005a Sable de carrière, pour mortier confectionné sur le chantier; facteur de déchet 0.00501329
- pose: mt08cem000a Ciment gris en sacs; facteur de déchet 0.00756

## Ressources

**mt02bhg020be** U Bloc creux en béton
Données techniques: Coût énergétique 8.359 MJ; Émission de CO2 0.832 kg; Code CED 17 01 01; Masse de l'élément 10.5 kg; Volume 0.007 m3
Déchets:
- emballage: re170201 Bois. (composant de déchet); quantité 0.017 kg; Code CED 17 02 01; Masse de l'élément 1 kg; Volume 0.000909 m3
- emballage: re170203 Plastique. (composant de déchet); quantité 0.005 kg; Code CED 17 02 03; Masse de l'élément 1 kg; Volume 0.001667 m3

**mt08aaa010a** m³ Eau
Données techniques: Coût énergétique 60.000 MJ; Émission de CO2 30.000 kg

**mt01arg005a** t Sable de carrière, pour mortier confectionné sur le chantier
Données techniques: Coût énergétique 75.000 MJ; Émission de CO2 4.000 kg; Code CED 01 04 08; Masse de l'élément 1000 kg; Volume 0.666667 m3

**mt08cem000a** kg Ciment gris en sacs
Données techniques: Coût énergétique 4.210 MJ; Émission de CO2 0.734 kg; Code CED 17 01 01; Masse de l'élément 1 kg; Volume 0.000667 m3
Déchets:
- emballage: re150101 Emballages en papier et en carton. (composant de déchet); quantité 0.014 kg; Code CED 15 01 01; Masse de l'élément 1 kg; Volume 0.001333 m3
- emballage: re170201 Bois; quantité 0.001 kg
- emballage: re170203 Plastique; quantité 0.003 kg
