# Isolation acoustique au bruit aérien, dans une cloison amovible, à travers le plénum

- Propriété du fichier: CYPE Ingenieros S.A.
- Format: FIEBDC-3/2016
- Logiciel: Générateur de prix de la construction. CYPE Ingenieros, S.A.
- Date: 31/01/2025
- Zone géographique: Bénin
- Devise: XOF
- Coûts indirects: 3 %
- Frais généraux: 13 %
- Bénéfice: 6 %
- TVA: 18 %

## F Aménagements et finitions

### FI Isolations intérieures

#### FIC Cloisons

**FIC080** m² Isolation acoustique au bruit aérien, dans une cloison amovible, à travers le plénum.
Barrière acoustique au bruit aérien, dans une cloison amovible, à travers le plénum, constituée de panneau acoustique autoportant en laine minérale, composé de modules de 1200x600x80 mm, revêtu sur les deux faces avec un complexe kraft aluminium, placée directement entre le plancher et les profilés supérieurs de la cloison amovible, pour améliorer l'isolation acoustique latérale entre espaces. Comprend le ruban autoadhésif en aluminium, pour le scellement et la fixation de l'isolation.
Inclut: Implantation. Découpe et ajustement des panneaux. Mise en place des panneaux. Scellement des joints et des liaisons.
Critère pour le métré: Surface mesurée selon documentation graphique du Projet.
Critère pour le mémoire: On mesurera la surface réellement exécutée selon les spécifications du Projet.

| Code | U | Désignation | Quantité | Prix | Montant |
|---|---|---|---|---|---|
| mt16par120a | m² | Panneau acoustique autoportant en laine minérale, composé de modules de 1200x600x80 mm, revêtu sur les deux faces avec un complexe kraft aluminium, Euroclasse A2-s1, d0 de réaction au feu selon NF EN 13501-1, comme barrière acoustique dans les plénums, entre le plancher et la cloison. (matériau) | 1.05 | 51582.73 | 54161.867 |
| mt42con020 | m | Ruban autoadhésif en aluminium, de 50 microns d'épaisseur et 65 mm de largeur, à base de résines acryliques, pour le scellement et la fixation de l'isolation. (matériau) | 1.5 | 175.14 | 262.710 |
| mo054 | h | Compagnon professionnel III/CP2 poseur d'isolants rigides ou flexibles. (main-d'œuvre) | 0.571 | 1152.36 | 657.998 |
| mo101 | h | Ouvrier professionnel II/OP poseur d'isolants rigides ou flexibles. (main-d'œuvre) | 0.571 | 838.14 | 478.578 |
| % | % | Frais de chantier des unités d'ouvrage | 2 % | 55561.153 | 1111.223 |
|  |  | Coûts directs |  |  | 56672.376 |

Déchets:
- pose: mt16par120a; facteur de déchet 0.024
- pose: mt42con020; facteur de déchet 0.048

## Ressources

**mt16par120a** m² Panneau acoustique autoportant en laine minérale
Données techniques: Coût énergétique 128.350 MJ; Émission de CO2 6.276 kg; Code CED 17 06 04; Masse de l'élément 3.2 kg; Volume 0.005333 m3
Déchets:
- emballage: re170203 Plastique. (composant de déchet); quantité 0.034 kg; Code CED 17 02 03; Masse de l'élément 1 kg; Volume 0.001667 m3

**mt42con020** m Ruban autoadhésif en aluminium
Données techniques: Coût énergétique 3.059 MJ; Émission de CO2 0.214 kg; Code CED 17 04 02; Masse de l'élément 0.023 kg; Volume 0.000015 m3
Déchets:
- emballage: re170203 Plastique; quantité 0.005 kg
