# Laque synthétique pour bois

- Propriété du fichier: CYPE Ingenieros S.A.
- Format: FIEBDC-3/2016
- Logiciel: Générateur de prix de la construction. CYPE Ingenieros, S.A.
- Date: 31/01/2025
- Zone géographique: Bénin
- Devise: XOF
- Coûts indirects: 3 %
- Frais généraux: 13 %
- Bénéfice: 6 %
- TVA: 18 %

## F Aménagements et finitions

### FP Peintures

#### FPB Spéciales bois

**FPB120** m² Laque synthétique pour bois.
Application manuelle de deux couches de laque de polyuréthane, finition brillante, couleur blanche, appliqué à la brosse, au rouleau ou au pistolet, diluées dans 5% à 15% de diluant, (rendement: 0,074 l/m² chaque couche); application préalable d'une couche d'impression étanche, pour intérieur et extérieur, à base de résines synthétiques, (rendement: 0,113 l/m²), sur surface de rampes d'appui ou mains-courantes en bois, à l'intérieur. Comprend liquide protecteur incolore pour traitement préventif contre les vers.
Critère d'évaluation économique: Le prix comprend la protection des éléments du contour qui pourraient être affectés pendant les travaux, mais il ne comprend pas la préparation du support.
Inclut: Application du traitement. Application d'une couche de fond. Application de deux couches de finition.
Critère pour le métré: Surface mesurée selon documentation graphique du Projet, sans décompter les ouvertures, en considérant la surface qu'ils renferment, définie par ses dimensions maximales, sur une seule face.
Critère pour le mémoire: On mesurera la surface réellement exécutée selon les spécifications du Projet, sur une seule face, en considérant la surface qu'ils renferment, définie par ses dimensions maximales.

| Code | U | Désignation | Quantité | Prix | Montant |
|---|---|---|---|---|---|
| mt27tlr050a | l | Liquide protecteur incolore pour traitement préventif contre les vers, à appliquer à la brosse ou au rouleau. (matériau) | 0.25 | 921.79 | 230.448 |
| mt27lni005a | l | Impression étanche, pour intérieur et extérieur, à base de résines synthétiques, à appliquer à la brosse, au rouleau ou au pistolet. (matériau) | 0.113 | 13590.87 | 1535.768 |
| mt27lni006b | l | Laque de polyuréthane pour intérieur et extérieur, couleur blanche, finition brillante, à appliquer à la brosse, au rouleau ou au pistolet. (matériau) | 0.148 | 19501.12 | 2886.166 |
| mt27lni004 | l | Diluante, à base d'un mélange d'hydrocarbures aliphatiques. (matériau) | 0.015 | 3335.13 | 50.027 |
| mo038 | h | Compagnon professionnel III/CP2 peintre. (main-d'œuvre) | 0.354 | 1121.29 | 396.937 |
| mo076 | h | Ouvrier professionnel II/OP peintre. (main-d'œuvre) | 0.057 | 838.14 | 47.774 |
| % | % | Frais de chantier des unités d'ouvrage | 2 % | 5147.120 | 102.942 |
|  |  | Coûts directs |  |  | 5250.062 |
