# Peinture plastique sur parement intérieur en plaques de ciment

- Propriété du fichier: CYPE Ingenieros S.A.
- Format: FIEBDC-3/2016
- Logiciel: Générateur de prix de la construction. CYPE Ingenieros, S.A.
- Date: 31/01/2025
- Zone géographique: Bénin
- Devise: XOF
- Coûts indirects: 3 %
- Frais généraux: 13 %
- Bénéfice: 6 %
- TVA: 18 %

## F Aménagements et finitions

### FP Peintures

#### FPL Peintures plastiques

**FPL050** m² Peinture plastique sur parement intérieur en plaques de ciment.
Application manuelle de deux couches de peinture plastique, couleur blanche, finition mate, texture lisse, la première couche diluée avec 20% d'eau et la suivante non diluée, (rendement: 0,1 l/m² chaque couche); application préalable d'une couche d'impression à séchage rapide à base de copolymères acryliques en suspension aqueuse, sur parement intérieur en plaques de ciment, vertical, jusqu'à 3 m de hauteur.
Critère d'évaluation économique: Le prix comprend la protection des éléments du contour qui pourraient être affectés pendant les travaux et la résolution des points singuliers.
Inclut: Préparation du support. Application d'une couche de fond. Application de deux couches de finition.
Critère pour le métré: Surface mesurée selon documentation graphique du Projet, avec le même critère que le support de base.
Critère pour le mémoire: On mesurera la surface réellement exécutée selon les spécifications du Projet, avec le même critère que le support de base.

| Code | U | Désignation | Quantité | Prix | Montant |
|---|---|---|---|---|---|
| mt27pfj200a | l | Impression à séchage rapide, à base de copolymères acryliques en dispersion aqueuse, dioxyde de titane et pigments de type "extenseur" sélectionnés, couleur blanche, finition mate, sans odeur, à appliquer à la brosse, au rouleau ou au pistolet. (matériau) | 0.09 | 7755.74 | 698.017 |
| mt27pir010a | l | Peinture plastique écologique pour intérieur, à base de copolymères acryliques en dispersion aqueuse, dioxyde de titane et pigments de type "extenseur" sélectionnés, couleur blanche, finition mate, texture lisse, de résistance élevée au frottement humide, perméable à la vapeur d'eau, respirante et résistante aux rayons UV, à appliquer à la brosse, au rouleau ou au pistolet. (matériau) | 0.2 | 4090.46 | 818.092 |
| mo038 | h | Compagnon professionnel III/CP2 peintre. (main-d'œuvre) | 0.112 | 1121.29 | 125.584 |
| mo076 | h | Ouvrier professionnel II/OP peintre. (main-d'œuvre) | 0.14 | 838.14 | 117.340 |
| % | % | Frais de chantier des unités d'ouvrage | 2 % | 1759.033 | 35.181 |
|  |  | Coûts directs |  |  | 1794.214 |

Déchets:
- pose: mt27pir010a; facteur de déchet 0.055

## Ressources

**mt27pir010a** l Peinture plastique écologique pour intérieur
Données techniques: Coût énergétique 26.811 MJ; Émission de CO2 1.369 kg; Code CED 08 01 11; Masse de l'élément 1.48 kg; Volume 0.001644 m3
Déchets:
- emballage: re170203 Plastique. (composant de déchet); quantité 0.023 kg; Code CED 17 02 03; Masse de l'élément 1 kg; Volume 0.001667 m3
