# Marquage des places de garage

- Propriété du fichier: CYPE Ingenieros S.A.
- Format: FIEBDC-3/2016
- Logiciel: Générateur de prix de la construction. CYPE Ingenieros, S.A.
- Date: 31/01/2025
- Zone géographique: Bénin
- Devise: XOF
- Coûts indirects: 3 %
- Frais généraux: 13 %
- Bénéfice: 6 %
- TVA: 18 %

## F Aménagements et finitions

### FP Peintures

#### FPQ Peintures de marquage

**FPQ010** m Marquage des places de garage.
Application manuelle de deux couches de peinture plastique, couleur blanche, finition satiné, texture lisse, diluées avec 10 à 15% d'eau; pour marquage des places de garage, avec lignes de 5 cm de largeur, continues ou discontinues.
Inclut: Préparation de la surface. Réalisation du marquage.
Critère pour le métré: Longueur mesurée selon documentation graphique du Projet.
Critère pour le mémoire: On mesurera la longueur réellement exécutée selon les spécifications du Projet.

| Code | U | Désignation | Quantité | Prix | Montant |
|---|---|---|---|---|---|
| mt27mvp010e | l | Peinture pour extérieur, à base de résines acryliques, couleur blanche, finition satiné, texture lisse (matériau) | 0.029 | 14591.85 | 423.164 |
| mt27wav020a | m | Ruban adhésif de masquage, de 25 mm de largeur. (matériau) | 2 | 92.18 | 184.360 |
| mo038 | h | Compagnon professionnel III/CP2 peintre. (main-d'œuvre) | 0.057 | 1121.29 | 63.914 |
| mo076 | h | Ouvrier professionnel II/OP peintre. (main-d'œuvre) | 0.057 | 838.14 | 47.774 |
| % | % | Frais de chantier des unités d'ouvrage | 2 % | 719.212 | 14.384 |
|  |  | Coûts directs |  |  | 733.596 |

Déchets:
- pose: mt27mvp010e Peinture pour extérieur, à base de résines acryliques, couleur blanche, finition satiné, texture lisse; facteur de déchet 0.0275
- pose: mt27wav020a Ruban adhésif de masquage, de 25 mm de largeur; facteur de déchet 0.0441176

## Ressources

**mt27mvp010e** l Peinture pour extérieur, à base de résines acryliques, couleur blanche, finition satiné, texture lisse
Données techniques: Coût énergétique 31.337 MJ; Émission de CO2 1.599 kg; Code CED 08 01 11; Masse de l'élément 1.7 kg; Volume 0.001889 m3
Déchets:
- emballage: re170203 Plastique. (composant de déchet); quantité 0.032 kg; Code CED 17 02 03; Masse de l'élément 1 kg; Volume 0.001667 m3

**mt27wav020a** m Ruban adhésif de masquage, de 25 mm de largeur
Données techniques: Coût énergétique 0.002 MJ; Émission de CO2 0.003 kg; Code CED 20 01 01; Masse de l'élément 0.0034 kg; Volume 0.000005 m3
