# Plancher massif flottant pour intérieur

- Propriété du fichier: CYPE Ingenieros S.A.
- Format: FIEBDC-3/2016
- Logiciel: Générateur de prix de la construction. CYPE Ingenieros, S.A.
- Date: 31/01/2025
- Zone géographique: Bénin
- Devise: XOF
- Coûts indirects: 3 %
- Frais généraux: 13 %
- Bénéfice: 6 %
- TVA: 18 %

## F Aménagements et finitions

### FS Revêtements de sols

#### FSB Bois

**FSB020** m² Plancher massif flottant pour intérieur.
Plancher massif flottant, constitué de lames emboîtées en bois massif de hêtre, de 22 mm d'épaisseur, verni en usine avec deux couches de vernis à séchage ultraviolet et deux couches de finition de vernis de polyuréthane, à base d'isocyanate, finition semi-mate, pose à coupe de pierre sur membrane en mousse de polyéthylène de haute densité de 3 mm d'épaisseur et collées entre elles avec adhésif, avec classe de sollicitation D3. Comprend les joints, les moulures couvre-joints, adhésif et les accessoires de montage pour le plancher massif flottant.
Inclut: Mise en place de la base de polyéthylène. Mise en place et découpe de la première rangée par un coin de la pièce. Mise en place et découpe des rangées suivantes. Union des tables par collage. Nettoyage des restes d'adhésif qui peuvent déborder des joints. Mise en place et découpe de la dernière rangée.
Critère pour le métré: Surface utile, mesurée selon documentation graphique du Projet. Le métré par casses et découpes n'a pas été augmenté, puisque 5% de pièces de plus ont été considérées dans la décomposition.
Critère pour le mémoire: On mesurera la surface réellement exécutée selon les spécifications du Projet.

| Code | U | Désignation | Quantité | Prix | Montant |
|---|---|---|---|---|---|
| mt16pnc020a | m² | Membrane en mousse de polyéthylène de haute densité de 3 mm d'épaisseur; fournissant une réduction du niveau global de pression au bruit de choc de 16 dB. (matériau) | 1.1 | 482.83 | 531.113 |
| mt16aaa030 | m | Ruban autoadhésif pour le scellement des joints. (matériau) | 0.44 | 276.54 | 121.678 |
| mt18mta020gb | m² | Plancher massif flottant de lames en bois massif de hêtre, de 22 mm d'épaisseur, verni en usine avec deux couches de vernis à séchage ultraviolet et deux couches de finition de vernis de polyuréthane, à base d'isocyanate, finition semi-mate, selon NF EN 13810-1 et NF EN 14342. Comprend les moulures couvre-joints et les accessoires de montage. (matériau) | 1.02 | 55510.2 | 56620.404 |
| mt18mva070 | l | Adhésif, avec classe de sollicitation D3 selon NF EN 204. (matériau) | 0.05 | 3309.23 | 165.462 |
| mo025 | h | Compagnon professionnel III/CP2 parqueteur. (main-d'œuvre) | 0.4 | 1121.29 | 448.516 |
| mo063 | h | Ouvrier professionnel II/OP parqueteur. (main-d'œuvre) | 0.4 | 838.14 | 335.256 |
| % | % | Frais de chantier des unités d'ouvrage | 2 % | 58222.429 | 1164.449 |
|  |  | Coûts directs |  |  | 59386.878 |

Déchets:
- pose: mt16pnc020a; facteur de déchet 0.06
- pose: mt16aaa030 Ruban autoadhésif pour le scellement des joints; facteur de déchet 0.07
- pose: mt18mta020gb; facteur de déchet 0.007
- pose: mt18mva070 Adhésif, avec classe de sollicitation D3 selon NF EN 204; facteur de déchet 0.06

## Ressources

**mt16pnc020a** m² Membrane en mousse de polyéthylène de haute densité de 3 mm d'épaisseur; fournissant une réduction du niveau global de
Données techniques: Coût énergétique 10.548 MJ; Émission de CO2 0.407 kg; Code CED 17 06 04; Masse de l'élément 0.06 kg; Volume 0.0001 m3
Déchets:
- emballage: re170203 Plastique. (composant de déchet); quantité 0.024 kg; Code CED 17 02 03; Masse de l'élément 1 kg; Volume 0.001667 m3

**mt16aaa030** m Ruban autoadhésif pour le scellement des joints
Données techniques: Coût énergétique 0.339 MJ; Émission de CO2 0.017 kg; Code CED 17 06 04; Masse de l'élément 0.0025 kg; Volume 0.000004 m3
Déchets:
- emballage: re170203 Plastique; quantité 0.001 kg

**mt18mta020gb** m² Plancher massif flottant de lames en bois massif de hêtre
Données techniques: Coût énergétique 1161.235 MJ; Émission de CO2 -27.338 kg; Code CED 17 02 01; Masse de l'élément 16.2 kg; Volume 0.014727 m3
Déchets:
- emballage: re170203 Plastique; quantité 0.042 kg

**mt18mva070** l Adhésif, avec classe de sollicitation D3 selon NF EN 204
Données techniques: Coût énergétique 0.413 MJ; Émission de CO2 0.021 kg; Code CED 17 09 04; Masse de l'élément 1.2 kg; Volume 0.0008 m3
Déchets:
- emballage: re150104 Emballages métalliques. (composant de déchet); quantité 0.042 kg; Code CED 15 01 04; Masse de l'élément 1 kg; Volume 0.001667 m3
