# Poteau rectangulaire ou carré en béton armé

- Propriété du fichier: CYPE Ingenieros S.A.
- Format: FIEBDC-3/2016
- Logiciel: Générateur de prix de la construction. CYPE Ingenieros, S.A.
- Date: 31/01/2025
- Zone géographique: Bénin
- Devise: XOF
- Coûts indirects: 3 %
- Frais généraux: 13 %
- Bénéfice: 6 %
- TVA: 18 %

## G Structure et gros oeuvre

### GO Poteaux, poutres et ossatures

#### GOC Béton coulé en place

**GOC010** m³ Poteau rectangulaire ou carré en béton armé.
Poteau de section rectangulaire ou carrée en béton armé, de 30x30 cm de section moyenne, réalisé avec béton confectionné sur le chantier BCN: CPJ-CEM II/A 32,5 - TP - B 30 - 15/25 - E: 2a - BA - P 18-305, coulage avec des moyens manuels, et acier Fe E 500, avec une quantité approximative de 120 kg/m³; montage et démontage d'un système de coffrage, avec finition à revêtir, en étage de jusqu'à 3 m de hauteur libre, constitué de: surface coffrante en plaques métalliques, amortissables en 50 utilisations et structure support verticale d'étais métalliques, amortissables en 150 utilisations. Comprend les profilés chanfreins, le fil de fer à lier, les séparateurs et liquide décoffrant pour éviter l'adhérence du béton au coffrage.
Critère d'évaluation économique: Le prix comprend le ferraillage de l'armature (coupe, façonnage et assemblage des éléments) sur l'aire de ferraillage en chantier et la pose en coffrage sur site.
Inclut: Implantation. Mise en place des armatures avec des séparateurs homologués. Montage du système de coffrage. Préparation du béton. Coulage et compactage du béton. Démontage du système de coffrage. Séchage du béton.
Critère pour le métré: Volume mesuré selon documentation graphique du Projet.
Critère pour le mémoire: On mesurera le volume réellement exécuté selon les spécifications du Projet.

| Code | U | Désignation | Quantité | Prix | Montant |
|---|---|---|---|---|---|
| mt07sep010ac | U | Séparateur homologué en plastique, pour armatures de poteaux de divers diamètres. (matériau) | 12 | 69.76 | 837.120 |
| mt07aco055c | kg | Barres en acier haute adhérence, Fe E 500, de divers diamètres. (matériau) | 126 | 760.38 | 95807.880 |
| mt08var050 | kg | Fil de fer galvanisé pour attacher, de 1,30 mm de diamètre. (matériau) | 0.84 | 1132.51 | 951.308 |
| mt08eup010b | m² | Tôle métallique de 50x50 cm, pour coffrage de poteaux en béton armé de section rectangulaire ou carrée, de jusqu'à 3 m de hauteur, y compris accessoires de montage. (matériau) | 0.32 | 36240.31 | 11596.899 |
| mt50spa081a | U | Étai métallique télescopique, allant jusqu'à 3 m de hauteur. (matériau) | 0.099 | 17747.04 | 1756.957 |
| mt08var040a | U | Profilé chanfrein en PVC, de plusieurs dimensions et 2500 mm de longueur. (matériau) | 17.8 | 415.25 | 7391.450 |
| mt08dba010d | l | Agent démoulant, à base d'huiles spéciales, émulsionnable à l'eau, pour coffrages métalliques, phénoliques ou en bois. (matériau) | 0.4 | 1362.18 | 544.872 |
| mt08aaa010a | m³ | Eau. (matériau) | 0.189 | 1132.51 | 214.044 |
| mt01arg000a | m³ | Sable criblé. (matériau) | 0.402 | 16715.2 | 6719.510 |
| mt01arg001ar | m³ | Gros granulats homogénéisés, de taille maximale 15/25 mm. (matériau) | 0.755 | 17850.35 | 13477.014 |
| mt08cem000a | kg | Ciment gris en sacs. (matériau) | 483 | 82.3 | 39750.900 |
| mq06hor010 | h | Bétonnière électrique avec une capacité de gâchage de 160 l. (matériel) | 0.63 | 1672.4 | 1053.612 |
| mo044 | h | Compagnon professionnel III/CP2 coffreur. (main-d'œuvre) | 5.434 | 1166.92 | 6341.043 |
| mo091 | h | Ouvrier professionnel II/OP coffreur. (main-d'œuvre) | 6.211 | 871.76 | 5414.501 |
| mo043 | h | Compagnon professionnel III/CP2 ferrailleur. (main-d'œuvre) | 0.986 | 1166.92 | 1150.583 |
| mo090 | h | Ouvrier professionnel II/OP ferrailleur. (main-d'œuvre) | 1.096 | 871.76 | 955.449 |
| mo113 | h | Ouvrier d'exécution I/OE1 construction. (main-d'œuvre) | 1.199 | 807.54 | 968.240 |
| mo112 | h | Ouvrier d'exécution I/OE2 construction. (main-d'œuvre) | 1.256 | 820.94 | 1031.101 |
| mo045 | h | Compagnon professionnel III/CP2 bétonneur. (main-d'œuvre) | 0.411 | 1166.92 | 479.604 |
| mo092 | h | Ouvrier professionnel II/OP bétonneur. (main-d'œuvre) | 1.655 | 871.76 | 1442.763 |
| % | % | Frais de chantier des unités d'ouvrage | 2 % | 197884.850 | 3957.697 |
|  |  | Coûts directs |  |  | 201842.547 |

Déchets:
- pose: mt07aco055c Barres en acier haute adhérence, Fe E 500, de divers diamètres; facteur de déchet 0.0075
- pose: mt08var050 Fil de fer galvanisé pour attacher, de 1,30 mm de diamètre; facteur de déchet 0.0038
- pose: mt08eup010b; facteur de déchet 1
- pose: mt50spa081a Étai métallique télescopique, allant jusqu'à 3 m de hauteur; facteur de déchet 1
- pose: mt08var040a Profilé chanfrein en PVC, de plusieurs dimensions et 2500 mm de longueur; facteur de déchet 1
- pose: mt08dba010d Agent démoulant, à base d'huiles spéciales, émulsionnable à l'eau, pour coffrages métalliques, phénoliques ou en bois; facteur de déchet 0.07
- pose: mt01arg000a Sable criblé; facteur de déchet 0.003
- pose: mt01arg001ar Gros granulats homogénéisés, de taille maximale 15/25 mm; facteur de déchet 0.00662338
- pose: mt08cem000a Ciment gris en sacs; facteur de déchet 0.00756

## Ressources

**mt07sep010ac** U Séparateur homologué en plastique, pour armatures de poteaux de divers diamètres
Données techniques: Coût énergétique 1.105 MJ; Émission de CO2 0.114 kg
Déchets:
- emballage: re150101 Emballages en papier et en carton. (composant de déchet); quantité 0.072 kg; Code CED 15 01 01; Masse de l'élément 1 kg; Volume 0.001333 m3

**mt07aco055c** kg Barres en acier haute adhérence, Fe E 500, de divers diamètres
Données techniques: Coût énergétique 9.830 MJ; Émission de CO2 0.510 kg; Code CED 17 04 05; Masse de l'élément 1 kg; Volume 0.000476 m3

**mt08var050** kg Fil de fer galvanisé pour attacher, de 1,30 mm de diamètre
Données techniques: Coût énergétique 25.100 MJ; Émission de CO2 2.560 kg; Code CED 17 04 05; Masse de l'élément 1 kg; Volume 0.000476 m3

**mt08eup010b** m² Tôle métallique de 50x50 cm
Données techniques: Coût énergétique 314.560 MJ; Émission de CO2 16.320 kg; Code CED 17 04 05; Masse de l'élément 32 kg; Volume 0.015238 m3

**mt50spa081a** U Étai métallique télescopique, allant jusqu'à 3 m de hauteur
Données techniques: Coût énergétique 97.317 MJ; Émission de CO2 5.049 kg; Code CED 17 04 05; Masse de l'élément 9.9 kg; Volume 0.004714 m3

**mt08var040a** U Profilé chanfrein en PVC, de plusieurs dimensions et 2500 mm de longueur
Données techniques: Coût énergétique 7.989 MJ; Émission de CO2 0.906 kg; Code CED 17 02 03; Masse de l'élément 0.18 kg; Volume 0.0003 m3
Déchets:
- emballage: re150101 Emballages en papier et en carton; quantité 0.032 kg

**mt08dba010d** l Agent démoulant, à base d'huiles spéciales, émulsionnable à l'eau, pour coffrages métalliques, phénoliques ou en bois
Données techniques: Coût énergétique 82.642 MJ; Émission de CO2 4.474 kg; Code CED 17 09 04; Masse de l'élément 0.932 kg; Volume 0.000621 m3
Déchets:
- emballage: re150104 Emballages métalliques. (composant de déchet); quantité 0.042 kg; Code CED 15 01 04; Masse de l'élément 1 kg; Volume 0.001667 m3

**mt08aaa010a** m³ Eau
Données techniques: Coût énergétique 60.000 MJ; Émission de CO2 30.000 kg

**mt01arg000a** m³ Sable criblé
Données techniques: Coût énergétique 146.250 MJ; Émission de CO2 7.800 kg; Code CED 01 04 09; Masse de l'élément 1950 kg; Volume 1.21875 m3

**mt01arg001ar** m³ Gros granulats homogénéisés, de taille maximale 15/25 mm
Données techniques: Coût énergétique 146.250 MJ; Émission de CO2 7.800 kg; Code CED 01 04 08; Masse de l'élément 1950 kg; Volume 1.3 m3

**mt08cem000a** kg Ciment gris en sacs
Données techniques: Coût énergétique 4.210 MJ; Émission de CO2 0.734 kg; Code CED 17 01 01; Masse de l'élément 1 kg; Volume 0.000667 m3
Déchets:
- emballage: re150101 Emballages en papier et en carton; quantité 0.014 kg
- emballage: re170201 Bois. (composant de déchet); quantité 0.001 kg; Code CED 17 02 01; Masse de l'élément 1 kg; Volume 0.000909 m3
- emballage: re170203 Plastique. (composant de déchet); quantité 0.003 kg; Code CED 17 02 03; Masse de l'élément 1 kg; Volume 0.001667 m3
