# Poutrelle en bois scié

- Propriété du fichier: CYPE Ingenieros S.A.
- Format: FIEBDC-3/2016
- Logiciel: Générateur de prix de la construction. CYPE Ingenieros, S.A.
- Date: 31/01/2025
- Zone géographique: Bénin
- Devise: XOF
- Coûts indirects: 3 %
- Frais généraux: 13 %
- Bénéfice: 6 %
- TVA: 18 %

## G Structure et gros oeuvre

### GP Planchers

#### GPO Bois

**GPO090** m Poutrelle en bois scié.
Poutrelle en bois scié de pin, de 70x70 mm de section, avec finition brossée. Mise en place: simplement appuyée.
Inclut: Implantation et marquage des axes, aux points d'appui de la poutrelle. Mise en place et fixation provisoire de la poutrelle. Aplomb et nivellement.
Critère pour le métré: Longueur mesurée selon documentation graphique du Projet, y compris les appuis.
Critère pour le mémoire: On mesurera la longueur réellement exécutée selon les spécifications du Projet, y compris les appuis. Tous les éléments intégrants de la structure signalés dans les plans et les détails du projet seront considérés comme inclus.

| Code | U | Désignation | Quantité | Prix | Montant |
|---|---|---|---|---|---|
| mt07mee101dd | m³ | Bois scié de pin pour poutrelles, de jusqu'à 5 m de longueur, de 70x70 mm de section, avec finition brossée. (matériau) | 0.005 | 460953.25 | 2304.766 |
| mo048 | h | Compagnon professionnel III/CP2 charpentier bois. (main-d'œuvre) | 0.078 | 1166.92 | 91.020 |
| mo095 | h | Ouvrier professionnel II/OP charpentier bois. (main-d'œuvre) | 0.019 | 871.76 | 16.563 |
| % | % | Frais de chantier des unités d'ouvrage | 2 % | 2412.349 | 48.247 |
|  |  | Coûts directs |  |  | 2460.596 |

Déchets:
- pose: mt07mee101dd Bois scié de pin pour poutrelles, de jusqu'à 5 m de longueur, de 70x70 mm de section, avec finition brossée; facteur de déchet 0.0015

## Ressources

**mt07mee101dd** m³ Bois scié de pin pour poutrelles, de jusqu'à 5 m de longueur, de 70x70 mm de section, avec finition brossée
Données techniques: Coût énergétique 17005.075 MJ; Émission de CO2 -501.408 kg; Code CED 17 02 01; Masse de l'élément 380 kg; Volume 0.345455 m3
Déchets:
- emballage: re170203 Plastique. (composant de déchet); quantité 0.04 kg; Code CED 17 02 03; Masse de l'élément 1 kg; Volume 0.001667 m3
