# Ensemble de tests et d'essais

- Propriété du fichier: CYPE Ingenieros S.A.
- Format: FIEBDC-3/2016
- Logiciel: Générateur de prix de la construction. CYPE Ingenieros, S.A.
- Date: 31/01/2025
- Zone géographique: Bénin
- Devise: XOF
- Coûts indirects: 3 %
- Frais généraux: 13 %
- Bénéfice: 6 %
- TVA: 18 %

## Q Contrôle de qualité et essais

### QU Ensemble de tests et essais

#### QUX Ensemble de tests et essais

**QUX010** U Ensemble de tests et d'essais.
Prix: 1311914
Ensemble de tests et d'essais, réalisés par un laboratoire accrédité dans le domaine technique correspondant, nécessaires pour le respect des normes en vigueur.
Critère d'évaluation économique: Le prix comprend la location, la construction ou l'adaptation de locaux à cette fin, la maintenance dans des conditions sûres pendant toute la période de temps requise et la démolition ou le retrait final.
Critère pour le métré: Tests et essais à réaliser, selon documentation du Plan de contrôle de qualité.

| Code | U | Désignation | Prix |
|---|---|---|---|
| % | % | Frais de chantier des unités d'ouvrage | 0 |
