# Clôture mobile

- Propriété du fichier: CYPE Ingenieros S.A.
- Format: FIEBDC-3/2016
- Logiciel: Générateur de prix de la construction. CYPE Ingenieros, S.A.
- Date: 04/02/2025
- Zone géographique: Bénin
- Devise: XOF
- Coûts indirects: 3 %
- Frais généraux: 13 %
- Bénéfice: 6 %
- TVA: 18 %

## S Sécurité et santé

### SS Signalisation de chantier

#### SSB Balisage

**SSB150** m Clôture mobile.
Délimitation temporaire du contour périmétrique d'une zone de travaux constituée de clôtures mobiles de 3,50x2,00 m, constituées de panneaux grillagés avec des plis de renfort, de 200x100 mm de vide de maille, avec des fils de fer horizontaux de 5 mm de diamètre et verticaux de 4 mm, soudés à leurs extrémités à des poteaux verticaux de 40 mm de diamètre, finition galvanisée, amortissables en 5 utilisations et de bases préfabriquées en béton, de 65x24x12 cm, avec 8 orifices, pour le support des poteaux, amortissables en 5 utilisations. Comprend grillage brise-vue de polyéthylène haute densité, couleur verte, placée sur les clôtures et le montage, la maintenance dans des conditions sûres durant toute la période de temps requise et le démontage.
Critère pour le métré: Longueur mesurée selon Plan général de coordination en matière de sécurité et de protection de la santé.
Critère pour le mémoire: La longueur mesurée sera celle réellement montée selon spécifications d'Étude ou d'Étude Basique de Sécurité et Santé.

| Code | U | Désignation | Quantité | Prix | Montant |
|---|---|---|---|---|---|
| mt50spv020 | U | Clôture mobile de 3,50x2,00 m, constituée d'un panneau grillagé avec des plis de renfort, de 200x100 mm de vide de maille, avec des fils de fer horizontaux de 5 mm de diamètre et verticaux de 4 mm de diamètre, soudés aux extrémités à des poteaux verticaux de 40 mm de diamètre, finition galvanisée, pour la délimitation provisoire de la zone de travaux, y compris les anneaux pour l'union aux poteaux. (matériau) | 0.06 | 40816.87 | 2449.012 |
| mt50spv025 | U | Base préfabriquée en béton, de 65x24x12 cm, avec 8 orifices, renforcée avec des tiges en acier, comme support de clôture mobile. (matériau) | 0.08 | 6371.41 | 509.713 |
| mt50spr050 | m² | Bâche en polyéthylène haute densité, avec traitement ultraviolet, couleur verte, 60% de pourcentage de coupe-vent, avec des trous tous les 20 cm sur tout le périmètre. (matériau) | 2 | 579.4 | 1158.800 |
| mo119 | h | Compagnon professionnel III/CP2 Sécurité et Santé. (main-d'œuvre) | 0.114 | 1121.29 | 127.827 |
| mo120 | h | Ouvrier Sécurité et Santé. (main-d'œuvre) | 0.228 | 807.54 | 184.119 |
| % | % | Frais de chantier des unités d'ouvrage | 2 % | 4429.471 | 88.589 |
|  |  | Coûts directs |  |  | 4518.060 |

Déchets:
- pose: mt50spv020; facteur de déchet 1
- pose: mt50spv025; facteur de déchet 0.0198675
- pose: mt50spr050; facteur de déchet 0.06

## Ressources

**mt50spv020** U Clôture mobile de 3,50x2,00 m
Données techniques: Coût énergétique 591.000 MJ; Émission de CO2 0.200 kg; Code CED 17 04 05; Masse de l'élément 20 kg; Volume 0.009524 m3

**mt50spv025** U Base préfabriquée en béton
Données techniques: Coût énergétique 2.044 MJ; Émission de CO2 5.257 kg; Code CED 17 01 01; Masse de l'élément 35 kg; Volume 0.023333 m3
Déchets:
- emballage: re170201 Bois. (composant de déchet); quantité 0.005 kg; Code CED 17 02 01; Masse de l'élément 1 kg; Volume 0.000909 m3
- emballage: re170203 Plastique. (composant de déchet); quantité 0.003 kg; Code CED 17 02 03; Masse de l'élément 1 kg; Volume 0.001667 m3

**mt50spr050** m² Bâche en polyéthylène haute densité
Données techniques: Coût énergétique 270.924 MJ; Émission de CO2 9.641 kg; Code CED 17 06 04; Masse de l'élément 1.96 kg; Volume 0.003267 m3
Déchets:
- emballage: re170203 Plastique; quantité 0.024 kg
