# Fontaine à eau refroidie

- Propriété du fichier: CYPE Ingenieros S.A.
- Format: FIEBDC-3/2016
- Logiciel: Générateur de prix de la construction. CYPE Ingenieros, S.A.
- Date: 31/01/2025
- Zone géographique: Bénin
- Devise: XOF
- Coûts indirects: 3 %
- Frais généraux: 13 %
- Bénéfice: 6 %
- TVA: 18 %

## T Équipements techniques

### TB Équipements sanitaires

#### TBF Fontaines

**TBF020** U Fontaine à eau refroidie.
Fontaine à eau froide, de sol, de 980x310x305 mm, débit d'eau 50 litres/h, température de sortie de l'eau 10°C, réglable par thermostat intérieur, avec carcasse en acier inoxydable AISI 304, robinet rempli-verres et robinet fournisseur avec réglage de la hauteur de jet, réservoir de capacité 2 litres, diamètre d'entrée d'eau 3/8", évacuation de 22 mm de diamètre, alimentation monophasée à 230 V, puissance totale 190 kW, réfrigérant R-134a, condensateur avec ventilation forcée, avec vanne d'isolement.
Inclut: Implantation de l'emplacement de l'appareil. Mise en place de l'appareil. Connexion au réseau d'eau froide et au réseau d'évacuation. Connexion électrique. Contrôle de son bon fonctionnement.
Critère pour le métré: Nombre d'unités prévues, selon documentation graphique du Projet.
Critère pour le mémoire: On mesurera le nombre d'unités réellement mises en place selon les spécifications du Projet.

| Code | U | Désignation | Quantité | Prix | Montant |
|---|---|---|---|---|---|
| mt30fue020a | U | Fontaine à eau froide, de sol, de 980x310x305 mm, débit d'eau 50 litres/h, température de sortie de l'eau 10°C, réglable par thermostat intérieur, avec carcasse en acier inoxydable AISI 304, robinet rempli-verres et robinet fournisseur avec réglage de la hauteur de jet, réservoir de capacité 2 litres, diamètre d'entrée d'eau 3/8", évacuation de 22 mm de diamètre, alimentation monophasée à 230 V, puissance totale 190 kW, réfrigérant R-134a, condensateur avec ventilation forcée. (matériau) | 1 | 1536854.6 | 1536854.600 |
| mt37sve010a | U | Vanne à sphère en laiton nickelé à visser de 3/8". (matériau) | 1 | 3844.79 | 3844.790 |
| mt35aia010b | m | Tube souple en PVC, annelé, de couleur noire, de 20 mm de diamètre nominal, pour canalisation encastrée dans des parois maçonnées (horizontales et verticales). Résistance à la compression 320 N, résistance à l'impact 1 joule, température de travail -5°C jusqu'à 60°C, avec degré de protection IP545 selon NF EN 60529, non propagateur de la flamme. Selon NF EN 61386-1 et NF EN 61386-22. (matériau) | 1.5 | 384.48 | 576.720 |
| mt35cun020a | m | Câble unipolaire H07Z1-K (AS), sa tension assignée étant de 450/750 V, réaction au feu classe Cca-s1a,d1,a1 selon FR EN 50575, avec conducteur multifilaire de cuivre classe 5 (-K) de 1,5 mm² de section, avec isolation de composé thermoplastique à base de polyoléfine sans halogènes à faible émission de fumées et de gaz corrosifs (Z1). (matériau) | 4.5 | 377.93 | 1700.685 |
| mo107 | h | Ouvrier professionnel II/OP plombier. (main-d'œuvre) | 0.228 | 836.62 | 190.749 |
| mo102 | h | Ouvrier professionnel II/OP électricien. (main-d'œuvre) | 0.114 | 836.62 | 95.375 |
| % | % | Frais de chantier des unités d'ouvrage | 2 % | 1543262.919 | 30865.258 |
|  |  | Coûts directs |  |  | 1574128.177 |

Déchets:
- pose: mt35aia010b; facteur de déchet 0.0275
- pose: mt35cun020a; facteur de déchet 0.0165

## Ressources

**mt30fue020a** U Fontaine à eau froide
Données techniques: Coût énergétique 572.247 MJ; Émission de CO2 85.270 kg
Déchets:
- emballage: re150101 Emballages en papier et en carton. (composant de déchet); quantité 1.494 kg; Code CED 15 01 01; Masse de l'élément 1 kg; Volume 0.001333 m3

**mt37sve010a** U Vanne à sphère en laiton nickelé à visser de 3/8"
Données techniques: Coût énergétique 298.729 MJ; Émission de CO2 20.121 kg
Déchets:
- emballage: re150101 Emballages en papier et en carton; quantité 0.072 kg

**mt35aia010b** m Tube souple en PVC
Données techniques: Coût énergétique 15.501 MJ; Émission de CO2 0.770 kg; Code CED 17 02 03; Masse de l'élément 0.16 kg; Volume 0.000267 m3

**mt35cun020a** m Câble unipolaire H07Z1-K (AS)
Données techniques: Coût énergétique 2.663 MJ; Émission de CO2 0.201 kg; Code CED 17 04 11; Masse de l'élément 0.02 kg; Volume 0.000013 m3
Déchets:
- emballage: re150101 Emballages en papier et en carton; quantité 0.065 kg
