# Système d'alimentation de plaquettes de bois, pour chaudière à biomasse

- Propriété du fichier: CYPE Ingenieros S.A.
- Format: FIEBDC-3/2016
- Logiciel: Générateur de prix de la construction. CYPE Ingenieros, S.A.
- Date: 31/01/2025
- Zone géographique: Bénin
- Devise: XOF
- Coûts indirects: 3 %
- Frais généraux: 13 %
- Bénéfice: 6 %
- TVA: 18 %

## T Équipements techniques

### TC ECS et chauffage

#### TCB Biomasse

**TCB040** U Système d'alimentation de plaquettes de bois, pour chaudière à biomasse.
Système d'alimentation des plaquettes, pour chaudière à biomasse composé de disque rotatif pour extracteur rotatif, avec moteur pour alimentation monophasée à 230 V, connexion à la chaudière et engrenages, extracteur rotatif de 2 m de diamètre, formé de lames de ressort et transporteur hélicoïdal sans fin, élargissement de transporteur sans fin fermé hélicoïdal de 0,15 m de longueur,. Totalement monté, connecté et testé.
Inclut: Implantation. Connexion des éléments du réseau.
Critère pour le métré: Nombre d'unités prévues, selon documentation graphique du Projet.
Critère pour le mémoire: On mesurera le nombre d'unités réellement exécutées selon les spécifications du Projet.

| Code | U | Désignation | Quantité | Prix | Montant |
|---|---|---|---|---|---|
| mt38cbh145a | U | Disque rotatif pour extracteur rotatif, avec moteur pour alimentation monophasée à 230 V, connexion à la chaudière et engrenages, pour système d'alimentation de chaudière à biomasse. (matériau) | 1 | 2538955.7 | 2538955.700 |
| mt38cbh146a | U | Extracteur rotatif de 2 m de diamètre, formé de lames de ressort et transporteur hélicoïdal sans fin, pour système d'alimentation de chaudière à biomasse. (matériau) | 1 | 1112646.78 | 1112646.780 |
| mt38cbh144a | U | Élargissement de transporteur sans fin fermé hélicoïdal de 0,15 m de longueur, pour système d'alimentation de chaudière à biomasse. (matériau) | 1 | 330738.3 | 330738.300 |
| mt38cbh072a | U | Tuyau de raccordement, pour système d'alimentation de chaudière à biomasse. (matériau) | 1 | 72798.38 | 72798.380 |
| mo004 | h | Compagnon professionnel III/CP2 chauffagiste. (main-d'œuvre) | 4.567 | 1152.36 | 5262.828 |
| mo103 | h | Ouvrier professionnel II/OP chauffagiste. (main-d'œuvre) | 4.567 | 836.62 | 3820.844 |
| % | % | Frais de chantier des unités d'ouvrage | 2 % | 4064222.832 | 81284.457 |
|  |  | Coûts directs |  |  | 4145507.289 |
