# Four électrique

- Propriété du fichier: CYPE Ingenieros S.A.
- Format: FIEBDC-3/2016
- Logiciel: Générateur de prix de la construction. CYPE Ingenieros, S.A.
- Date: 31/01/2025
- Zone géographique: Bénin
- Devise: XOF
- Coûts indirects: 3 %
- Frais généraux: 13 %
- Bénéfice: 6 %
- TVA: 18 %

## T Équipements techniques

### TD Équipements pour cuisines et buanderies

#### TDE Appareils électrodomestiques

**TDE040** U Four électrique.
Four électrique intégrable, de 594 mm de largeur, 590 mm de hauteur et 560 mm de profondeur, finition chromé mate, avec capacité pour 57 l, classe d'efficacité énergétique A.
Inclut: Implantation. Mise en place de l'appareil. Connexion au réseau électrique. Contrôle de son bon fonctionnement.
Critère pour le métré: Nombre d'unités prévues, selon documentation graphique du Projet.
Critère pour le mémoire: On mesurera le nombre d'unités réellement mises en place selon les spécifications du Projet.

| Code | U | Désignation | Quantité | Prix | Montant |
|---|---|---|---|---|---|
| mt32hok010da | U | Four électrique intégrable, de 594 mm de largeur, 590 mm de hauteur et 560 mm de profondeur, finition chromé mate, avec capacité pour 57 l, classe d'efficacité énergétique A, selon le règlement délégué (UE) Nº 65/2014. (matériau) | 1 | 349358.46 | 349358.460 |
| mo003 | h | Compagnon professionnel III/CP2 électricien. (main-d'œuvre) | 0.571 | 1152.36 | 657.998 |
| % | % | Frais de chantier des unités d'ouvrage | 2 % | 350016.458 | 7000.329 |
|  |  | Coûts directs |  |  | 357016.787 |

## Ressources

**mt32hok010da** U Four électrique intégrable
Données techniques: Coût énergétique 624.301 MJ; Émission de CO2 25.580 kg
Déchets:
- emballage: re150101 Emballages en papier et en carton. (composant de déchet); quantité 1.341 kg; Code CED 15 01 01; Masse de l'élément 1 kg; Volume 0.001333 m3
- emballage: re170604 Matériaux d'isolation distincts de ceux spécifiés dans les codes 17 06 01 et 17 06 03. (composant de déchet); quantité 0.067 kg; Code CED 17 06 04; Masse de l'élément 1 kg; Volume 0.001667 m3
