# Régulateur de gaz naturel

- Propriété du fichier: CYPE Ingenieros S.A.
- Format: FIEBDC-3/2016
- Logiciel: Générateur de prix de la construction. CYPE Ingenieros, S.A.
- Date: 31/01/2025
- Zone géographique: Bénin
- Devise: XOF
- Coûts indirects: 3 %
- Frais généraux: 13 %
- Bénéfice: 6 %
- TVA: 18 %

## T Équipements techniques

### TG Installations de gaz

#### TGE Éléments

**TGE030** U Régulateur de gaz naturel.
Régulateur de pression avec vanne de sécurité pression de 300 mbar de pression maximale et réarmement manuel, de 5 m³/h de débit maximum, de 0,5 à 4 bar de pression d'entrée et 150 mbar de pression de sortie.
Inclut: Montage, connexion et contrôle de son bon fonctionnement.
Critère pour le métré: Nombre d'unités prévues, selon documentation graphique du Projet.
Critère pour le mémoire: On mesurera le nombre d'unités réellement exécutées selon les spécifications du Projet.

| Code | U | Désignation | Quantité | Prix | Montant |
|---|---|---|---|---|---|
| mt43acr220a | U | Régulateur de pression avec vanne de sécurité pression de 300 mbar de pression maximale et réarmement manuel, de 5 m³/h de débit maximum, de 0,5 à 4 bar de pression d'entrée et 150 mbar de pression de sortie. (matériau) | 1 | 25929.96 | 25929.960 |
| mo010 | h | Compagnon professionnel III/CP2 installateur de gaz. (main-d'œuvre) | 0.285 | 1152.36 | 328.423 |
| mo109 | h | Ouvrier professionnel II/OP installateur de gaz. (main-d'œuvre) | 0.285 | 836.62 | 238.437 |
| % | % | Frais de chantier des unités d'ouvrage | 2 % | 26496.820 | 529.936 |
|  |  | Coûts directs |  |  | 27026.756 |

## Ressources

**mt43acr220a** U Régulateur de pression avec vanne de sécurité pression de 300 mbar de pression maximale et réarmement manuel
Données techniques: Coût énergétique 483.879 MJ; Émission de CO2 36.551 kg
Déchets:
- emballage: re150101 Emballages en papier et en carton. (composant de déchet); quantité 0.09 kg; Code CED 15 01 01; Masse de l'élément 1 kg; Volume 0.001333 m3
- emballage: re170203 Plastique. (composant de déchet); quantité 0.045 kg; Code CED 17 02 03; Masse de l'élément 1 kg; Volume 0.001667 m3
