# Vanne de gaz

- Propriété du fichier: CYPE Ingenieros S.A.
- Format: FIEBDC-3/2016
- Logiciel: Générateur de prix de la construction. CYPE Ingenieros, S.A.
- Date: 31/01/2025
- Zone géographique: Bénin
- Devise: XOF
- Coûts indirects: 3 %
- Frais généraux: 13 %
- Bénéfice: 6 %
- TVA: 18 %

## T Équipements techniques

### TG Installations de gaz

#### TGE Éléments

**TGE050** U Vanne de gaz.
Vanne à sphère en laiton avec manette, patte et blocage, avec filet cylindrique GAS mâle-mâle de 1/2" de diamètre, PN=5 bar, finition chromée.
Inclut: Montage, connexion et contrôle de son bon fonctionnement.
Critère pour le métré: Nombre d'unités prévues, selon documentation graphique du Projet.
Critère pour le mémoire: On mesurera le nombre d'unités réellement exécutées selon les spécifications du Projet.

| Code | U | Désignation | Quantité | Prix | Montant |
|---|---|---|---|---|---|
| mt43acv020a | U | Vanne à sphère en laiton avec manette, patte et blocage, avec filet cylindrique GAS mâle-mâle de 1/2" de diamètre, PN=5 bar, finition chromée, selon NF EN 331. (matériau) | 1 | 4873.04 | 4873.040 |
| mo010 | h | Compagnon professionnel III/CP2 installateur de gaz. (main-d'œuvre) | 0.114 | 1152.36 | 131.369 |
| mo109 | h | Ouvrier professionnel II/OP installateur de gaz. (main-d'œuvre) | 0.114 | 836.62 | 95.375 |
| % | % | Frais de chantier des unités d'ouvrage | 2 % | 5099.784 | 101.996 |
|  |  | Coûts directs |  |  | 5201.780 |

## Ressources

**mt43acv020a** U Vanne à sphère en laiton avec manette
Données techniques: Coût énergétique 49.235 MJ; Émission de CO2 3.365 kg
Déchets:
- emballage: re150101 Emballages en papier et en carton. (composant de déchet); quantité 0.072 kg; Code CED 15 01 01; Masse de l'élément 1 kg; Volume 0.001333 m3
