# Filtre

- Propriété du fichier: CYPE Ingenieros S.A.
- Format: FIEBDC-3/2016
- Logiciel: Générateur de prix de la construction. CYPE Ingenieros, S.A.
- Date: 31/01/2025
- Zone géographique: Bénin
- Devise: XOF
- Coûts indirects: 3 %
- Frais généraux: 13 %
- Bénéfice: 6 %
- TVA: 18 %

## T Équipements techniques

### TI Protections contre les incendies

#### TIP Systèmes d'approvisionnement en eau

**TIP070** U Filtre.
Clapet antipollution de fonte ductile, avec tamis en acier inoxydable, assemblage avec brides, de 2" de diamètre, PN=16 bar.
Inclut: Montage, connexion et contrôle de son bon fonctionnement.
Critère pour le métré: Nombre d'unités prévues, selon documentation graphique du Projet.
Critère pour le mémoire: On mesurera le nombre d'unités réellement exécutées selon les spécifications du Projet.

| Code | U | Désignation | Quantité | Prix | Montant |
|---|---|---|---|---|---|
| mt41svc100a | U | Clapet antipollution de fonte ductile, avec tamis en acier inoxydable, assemblage avec brides, de 2" de diamètre, PN=16 bar. (matériau) | 1 | 65119.96 | 65119.960 |
| mt41www030 | U | Matériel auxiliaire pour installations anti-incendies. (matériau) | 1 | 1290.51 | 1290.510 |
| mo008 | h | Compagnon professionnel III/CP2 plombier. (main-d'œuvre) | 0.228 | 1152.36 | 262.738 |
| mo107 | h | Ouvrier professionnel II/OP plombier. (main-d'œuvre) | 0.228 | 836.62 | 190.749 |
| % | % | Frais de chantier des unités d'ouvrage | 2 % | 66863.957 | 1337.279 |
|  |  | Coûts directs |  |  | 68201.236 |

## Ressources

**mt41svc100a** U Clapet antipollution de fonte ductile
Données techniques: Coût énergétique 499.332 MJ; Émission de CO2 42.064 kg
Déchets:
- emballage: re150101 Emballages en papier et en carton. (composant de déchet); quantité 0.072 kg; Code CED 15 01 01; Masse de l'élément 1 kg; Volume 0.001333 m3
