# Tuyauterie en cuivre

- Propriété du fichier: CYPE Ingenieros S.A.
- Format: FIEBDC-3/2016
- Logiciel: Générateur de prix de la construction. CYPE Ingenieros, S.A.
- Date: 31/01/2025
- Zone géographique: Bénin
- Devise: XOF
- Coûts indirects: 3 %
- Frais généraux: 13 %
- Bénéfice: 6 %
- TVA: 18 %

## T Équipements techniques

### TN Canalisations pour fluides

#### TNC En cuivre

**TNC010** m Tuyauterie en cuivre.
Tuyauterie constituée de tube en cuivre rigide avec paroi de 1 mm d'épaisseur et 10/12 mm de diamètre. Installation en surface. Comprend le matériel auxiliaire pour le montage et la fixation à l'ouvrage, les accessoires et les pièces spéciales.
Inclut: Implantation. Mise en place et fixation des tuyaux, des accessoires et des pièces spéciales.
Critère pour le métré: Longueur mesurée selon documentation graphique du Projet.
Critère pour le mémoire: On mesurera la longueur réellement exécutée selon les spécifications du Projet.

| Code | U | Désignation | Quantité | Prix | Montant |
|---|---|---|---|---|---|
| mt37tca400a | U | Matériel auxiliaire pour le montage et la fixation à l'ouvrage des tuyaux en cuivre rigide, de 10/12 mm de diamètre. (matériau) | 1 | 198.18 | 198.180 |
| mt37tca010ag | m | Tube en cuivre rigide avec paroi de 1 mm d'épaisseur et 10/12 mm de diamètre, selon NF EN 1057, avec le prix augmenté de 30% pour cause d'accessoires et pièces spéciales. (matériau) | 1 | 5152.81 | 5152.810 |
| mo008 | h | Compagnon professionnel III/CP2 plombier. (main-d'œuvre) | 0.234 | 1152.36 | 269.652 |
| mo107 | h | Ouvrier professionnel II/OP plombier. (main-d'œuvre) | 0.234 | 836.62 | 195.769 |
| % | % | Frais de chantier des unités d'ouvrage | 2 % | 5816.411 | 116.328 |
|  |  | Coûts directs |  |  | 5932.739 |

Déchets:
- pose: mt37tca010ag; facteur de déchet 0.0426194

## Ressources

**mt37tca010ag** m Tube en cuivre rigide avec paroi de 1 mm d'épaisseur et 10/12 mm de diamètre
Données techniques: Coût énergétique 11.427 MJ; Émission de CO2 0.220 kg; Code CED 17 04 01; Masse de l'élément 0.31 kg; Volume 0.000207 m3
